# Bouée de sauvetage

- Propriété du fichier: CYPE INGENIEROS, S.A.
- Format: FIEBDC-3/2002
- Devise: EUR
- Coûts indirects: 3.00 %
- Frais généraux: 13.00 %
- Bénéfice: 6.00 %
- TVA: 20.00 %

## A VRD et aménagements extérieurs

### AB Bassins et équipements de piscine

#### ABA Accessoires

**ABA080** U Bouée de sauvetage.
Bouée de sauvetage pour piscine, en plastique, couleur orange, de 730 mm de diamètre, avec perche, en acier inoxydable AISI 304L, avec vis papillons.
Inclut: Montage et fixation des composants.
Critère pour le métré: Nombre d'unités prévues, selon documentation graphique du Projet.
Critère pour le mémoire: On mesurera le nombre d'unités réellement exécutées selon les spécifications du Projet.

| Code | U | Désignation | Quantité | Prix | Montant |
|---|---|---|---|---|---|
| mt47pep070c | U | Bouée de sauvetage pour piscine, en plastique, couleur orange, de 730 mm de diamètre, avec perche, en acier inoxydable AISI 304L, avec vis papillons. (matériau) | 1.000 | 381.14 | 381.14 |
| mo080 | h | Ouvrier professionnel II/OP monteur. (main-d'œuvre) | 0.225 | 27.27 | 6.14 |
| % | % | Frais de chantier des unités d'ouvrage | 2 % | 387.28 | 7.75 |
|  |  | Coûts directs |  |  | 395.03 |
