# Démontage d'un lampadaire

- Propriété du fichier: CYPE INGENIEROS, S.A.
- Format: FIEBDC-3/2002
- Devise: EUR
- Coûts indirects: 3.00 %
- Frais généraux: 13.00 %
- Bénéfice: 6.00 %
- TVA: 20.00 %

## A VRD et aménagements extérieurs

### AE Éclairage extérieur

#### AED Dépose

**AED050** U Démontage d'un lampadaire.
Démontage d'un lampadaire avec mât en acier, d'entre 4 et 6 m de hauteur, avec récupération du matériau pour sa localisation postérieure à un autre emplacement, l'ordre d'exécution du processus étant inverse à celui de son installation, et chargement manuel dans le camion ou la benne.
Critère d'évaluation économique: Le prix comprend le démontage des accessoires et des éléments de fixation, mais il ne comprend pas la démolition de la fondation.
Inclut: Démontage de l'élément. Classement et étiquetage. Stockage des matériaux à réutiliser. Chargement manuel du matériau à réutiliser sur le camion. Retrait et entassement des restes de travaux. Nettoyage des restes d'ouvrage. Chargement manuel des restes de travaux dans le camion ou la benne.
Critère pour le métré: Nombre d'unités prévues, selon documentation graphique du Projet.
Critère pour le mémoire: On mesurera le nombre d'unités réellement démontées selon les spécifications du Projet.

| Code | U | Désignation | Quantité | Prix | Montant |
|---|---|---|---|---|---|
| mq04cag010a | h | Camion grue jusqu'à 6 t de charge maximale. (matériel) | 0.580 | 55.38 | 32.12 |
| mo003 | h | Compagnon professionnel III/CP2 électricien. (main-d'œuvre) | 0.122 | 30.20 | 3.68 |
| mo102 | h | Ouvrier professionnel II/OP électricien. (main-d'œuvre) | 0.122 | 25.99 | 3.17 |
| mo112 | h | Ouvrier d'exécution I/OE2 construction. (main-d'œuvre) | 0.684 | 25.31 | 17.31 |
| mo113 | h | Ouvrier d'exécution I/OE1 construction. (main-d'œuvre) | 0.171 | 24.51 | 4.19 |
| % | % | Frais de chantier des unités d'ouvrage | 2 % | 60.47 | 1.21 |
|  |  | Coûts directs |  |  | 61.68 |
