# Clôture en panneau grillagé soudé modulaire

- Propriété du fichier: CYPE INGENIEROS, S.A.
- Format: FIEBDC-3/2002
- Devise: EUR
- Coûts indirects: 3.00 %
- Frais généraux: 13.00 %
- Bénéfice: 6.00 %
- TVA: 20.00 %

## A VRD et aménagements extérieurs

### AL Clôtures et divisions

#### ALG Grilles et grillages métalliques

**ALG030** m Clôture en panneau grillagé soudé modulaire.
Clôture constituée de panneaux de maille électrosoudée avec des pliages de renfort, de 200x50 mm de vide de maille, réduit à 50x50 mm dans les zones de plis, et de 5 mm de diamètre, encadrée par des tubes horizontaux de 50x30x1,5 mm et des tubes verticaux de 40x30x1,5 mm, de 3,00x1,50 m, finition galvanisé et de poteaux de profil creux de section rectangulaire, de 60x40x1,5 mm, encastrés dans des murs en maçonnerie ou en béton. Comprend le mortier de ciment pour la réception des poteaux les accessoires pour la fixation des panneaux grillagés soudés modulaires aux poteaux métalliques.
Critère d'évaluation économique: Le prix ne comprend pas le mur.
Inclut: Implantation. Réalisation d'ouvertures pour la mise en place des montants. Mise en place des poteaux. Coulage du mortier. Aplomb et alignement des poteaux. Mise en place des panneaux de maille. Mise en place des accessoires. Tension des panneaux de maille.
Critère pour le métré: Longueur mesurée selon documentation graphique du Projet, en déduisant les ouvertures de longueur supérieure à 1 m.
Critère pour le mémoire: On mesurera la longueur réellement exécutée selon les spécifications du Projet, en déduisant les ouvertures de longueur supérieure à 1 m.

| Code | U | Désignation | Quantité | Prix | Montant |
|---|---|---|---|---|---|
| mt52vsm020d | m | Panneau de maille électrosoudée avec des pliages de renfort, de 200x50 mm de vide de maille, réduit à 50x50 mm dans les zones de plis, et de 5 mm de diamètre, encadrée par des tubes horizontaux de 50x30x1,5 mm et des tubes verticaux de 40x30x1,5 mm, de 3,00x1,50 m, finition galvanisé. (matériau) | 1.000 | 85.32 | 85.32 |
| mt52vpm030d | U | Poteau de profilé creux en acier de section rectangulaire 60x40x2 mm, de 1,5 m de hauteur, finition galvanisé. (matériau) | 0.200 | 22.95 | 4.59 |
| mt52vpm050 | U | Accessoires pour la fixation des panneaux grillagés soudés modulaires aux poteaux métalliques. (matériau) | 1.600 | 3.33 | 5.33 |
| mt08aaa010a | m³ | Eau. (matériau) | 0.006 | 1.50 | 0.01 |
| mt09mif010ka | t | Mortier industriel pour maçonnerie, de ciment, couleur grise, avec adjuvant hydrofuge, catégorie M-10 (résistance à la compression 10 N/mm²), fourni en sacs, selon NF EN 998-2. (matériau) | 0.019 | 65.98 | 1.25 |
| op00tal010 |  | Perceuse. | 1.000 | 0.00 | 0.00 |
| op00ato010 |  | Tournevis. | 1.000 | 0.00 | 0.00 |
| mo087 | h | Ouvrier professionnel II/OP VRD espaces publics. (main-d'œuvre) | 0.111 | 26.02 | 2.89 |
| mo011 | h | Compagnon professionnel III/CP2 monteur. (main-d'œuvre) | 0.100 | 30.20 | 3.02 |
| mo080 | h | Ouvrier professionnel II/OP monteur. (main-d'œuvre) | 0.100 | 26.02 | 2.60 |
| % | % | Frais de chantier des unités d'ouvrage | 3 % | 105.01 | 3.15 |
|  |  | Coûts directs |  |  | 108.16 |
