# Clôture en maille à simple torsion

- Propriété du fichier: CYPE INGENIEROS, S.A.
- Format: FIEBDC-3/2002
- Devise: EUR
- Coûts indirects: 3.00 %
- Frais généraux: 13.00 %
- Bénéfice: 6.00 %
- TVA: 20.00 %

## A VRD et aménagements extérieurs

### AL Clôtures et divisions

#### ALG Grilles et grillages métalliques

**ALG010** m Clôture en maille à simple torsion.
Clôture constituée de maille à simple torsion, de 8 mm de vide de maille et 1,1 mm de diamètre, finition galvanisé et de poteaux en acier galvanisé de 48 mm de diamètre et 1 m de hauteur, encastrés dans des dés de béton, dans les fouilles en puits. Comprend les accessoires pour la fixation de la maille à simple torsion aux poteaux métalliques.
Inclut: Implantation. Réalisation de la fouille en puits. Mise en place des poteaux dans les fouilles en puits. Coulage du béton. Aplomb et alignement des poteaux et des contrefiches. Mise en place de la maille.
Critère pour le métré: Longueur mesurée selon documentation graphique du Projet, en déduisant les ouvertures de longueur supérieure à 1 m.
Critère pour le mémoire: On mesurera la longueur réellement exécutée selon les spécifications du Projet, en déduisant les ouvertures de longueur supérieure à 1 m.

| Code | U | Désignation | Quantité | Prix | Montant |
|---|---|---|---|---|---|
| mt52vst030a | U | Poteau intermédiaire de tube en acier galvanisé, de 48 mm de diamètre et 1,5 mm d'épaisseur, hauteur 1 m. (matériau) | 0.220 | 10.13 | 2.23 |
| mt52vst030i | U | Poteau intérieur de renfort de tube en acier galvanisé, de 48 mm de diamètre et 1,5 mm d'épaisseur, hauteur 1 m. (matériau) | 0.060 | 11.24 | 0.67 |
| mt52vst030q | U | Poteau extrémité de tube en acier galvanisé, de 48 mm de diamètre et 1,5 mm d'épaisseur, hauteur 1 m. (matériau) | 0.040 | 13.78 | 0.55 |
| mt52vst030y | U | Poteau en équerre de tube en acier galvanisé, de 48 mm de diamètre et 1,5 mm d'épaisseur, hauteur 1 m. (matériau) | 0.200 | 15.55 | 3.11 |
| mt52vst010aa | m² | Maille à simple torsion, de 8 mm de vide de maille et 1,1 mm de diamètre, finition galvanisé. (matériau) | 1.200 | 1.96 | 2.35 |
| mt52vpm055 | U | Accessoires pour la fixation de la maille à simple torsion aux poteaux métalliques. (matériau) | 1.000 | 1.25 | 1.25 |
| mt10hmf030p | m³ | Béton massif C20/25 (X0(F); D20; S2; Cl 1,0), prêt à l'emploi, selon NF EN 206. (matériau) | 0.015 | 115.00 | 1.73 |
| op00tal010 |  | Perceuse. | 1.000 | 0.00 | 0.00 |
| op00ato010 |  | Tournevis. | 1.000 | 0.00 | 0.00 |
| au00auh040 |  | Vibreur de béton, électrique. | 1.000 | 0.00 | 0.00 |
| mo087 | h | Ouvrier professionnel II/OP VRD espaces publics. (main-d'œuvre) | 0.111 | 26.02 | 2.89 |
| mo011 | h | Compagnon professionnel III/CP2 monteur. (main-d'œuvre) | 0.100 | 30.20 | 3.02 |
| mo080 | h | Ouvrier professionnel II/OP monteur. (main-d'œuvre) | 0.100 | 26.02 | 2.60 |
| % | % | Frais de chantier des unités d'ouvrage | 3 % | 20.40 | 0.61 |
|  |  | Coûts directs |  |  | 21.01 |
