# Installation d'un équipement de système Wellpoint

- Propriété du fichier: CYPE INGENIEROS, S.A.
- Format: FIEBDC-3/2002
- Devise: EUR
- Coûts indirects: 3.00 %
- Frais généraux: 13.00 %
- Bénéfice: 6.00 %
- TVA: 20.00 %

## A VRD et aménagements extérieurs

### AT Terrassement

#### ATP Systèmes de pompage

**ATP100** U Installation d'un équipement de système Wellpoint.
Installation d'un équipement complet pour rabaissement de la nappe phréatique, système de drainage Wellpoint, composé d'un maximum de 40 lances ou pointes filtrantes de 5 à 6 m de longueur, enfoncées avec une pompe spéciale autour de l'aire à drainer et unies, via les flexibles de pression, à un collecteur périmétrique jusqu'à 70 m de longueur, par lequel l'eau est aspirée, grâce à une pompe de vidange de 8,8 kW de puissance. Comprend la tuyauterie d'évacuation de 6" de diamètre et jusqu'à 50 m de longueur, du collecteur périmétrique au point de déversement et la ligne de connexion au réseau électrique jusqu'à 25 m de longueur.
Critère d'évaluation économique: Le prix comprend le déplacement au chantier du personnel spécialisé.
Inclut: Implantation. Plantage des lances dans le terrain. Installation du collecteur périmétrique. Installation des tuyaux d'évacuation. Connexion des lances au collecteur périmétrique. Installation des pompes et connexion au réseau.
Critère pour le métré: Nombre d'unités prévues, selon documentation graphique du Projet.
Critère pour le mémoire: On mesurera le nombre d'unités réellement exécutées selon les spécifications du Projet.

| Code | U | Désignation | Quantité | Prix | Montant |
|---|---|---|---|---|---|
| mq12swp020a | U | Installation d'équipement d'un système de drainage Wellpoint, composé d'un maximum de 40 lances ou pointes filtrantes de 5 à 6 m de longueur, enfoncées avec une pompe spéciale autour de l'aire à drainer et unies, via les flexibles de pression, à un collecteur périmétrique jusqu'à 70 m de longueur, par lequel l'eau est aspirée, grâce à une pompe de vidange de 8,8 kW de puissance, y compris la tuyauterie d'évacuation de 6" de diamètre et jusqu'à 50 m de longueur, du collecteur périmétrique au point de déversement et la ligne de connexion au réseau électrique jusqu'à 25 m de longueur. (matériel) | 1.159 | 1113.56 | 1290.62 |
| % | % | Frais de chantier des unités d'ouvrage | 2 % | 1290.62 | 25.81 |
|  |  | Coûts directs |  |  | 1316.43 |
