# Pré-installation d'un compteur d'arrosage

- Propriété du fichier: CYPE INGENIEROS, S.A.
- Format: FIEBDC-3/2002
- Devise: EUR
- Coûts indirects: 3.00 %
- Frais généraux: 13.00 %
- Bénéfice: 6.00 %
- TVA: 20.00 %

## A VRD et aménagements extérieurs

### AV Espaces verts et mobilier urbain

#### AVA Arrosage

**AVA020** U Pré-installation d'un compteur d'arrosage.
Pré-installation d'un compteur d'arrosage de 2 1/2" DN 65 mm, placé dans un coffre préfabriqué, connecté à la branche d'arrivée et à la branche d'approvisionnement et de distribution, constituée de deux vannes d'isolement à opercule en laiton fondu; robinet de purge et clapet de non retour. Comprend fermeture spéciale à carré de manoeuvre et les produits complémentaires.
Critère d'évaluation économique: Le prix ne comprend pas le compteur.
Inclut: Implantation. Mise en place et fixation des accessoires et des pièces spéciales. Connexion et contrôle de son bon fonctionnement.
Critère pour le métré: Nombre d'unités prévues, selon documentation graphique du Projet.
Critère pour le mémoire: On mesurera le nombre d'unités réellement exécutées selon les spécifications du Projet.

| Code | U | Désignation | Quantité | Prix | Montant |
|---|---|---|---|---|---|
| mt37svc010r | U | Vanne à opercule en laiton fondu, à visser, de 2 1/2". (matériau) | 2.000 | 63.28 | 126.56 |
| mt37sgl010c | U | Robinet de purge de 25 mm. (matériau) | 1.000 | 6.64 | 6.64 |
| mt37svr010g | U | Clapet de non retour en laiton à visser de 2 1/2". (matériau) | 1.000 | 54.18 | 54.18 |
| mt37cir010c | U | Armoire en fibre de verre de 85x60x30 cm pour abriter un compteur individuel d'eau de 50 à 65 mm, pourvu d'une serrure spéciale pour carré de manoeuvre. (matériau) | 1.000 | 127.72 | 127.72 |
| mt37www010 | U | Produits complémentaires pour installations de plomberie. (matériau) | 1.000 | 1.40 | 1.40 |
| mo008 | h | Compagnon professionnel III/CP2 plombier. (main-d'œuvre) | 1.521 | 30.20 | 45.93 |
| mo107 | h | Ouvrier professionnel II/OP plombier. (main-d'œuvre) | 0.760 | 25.99 | 19.75 |
| % | % | Frais de chantier des unités d'ouvrage | 4 % | 382.18 | 15.29 |
|  |  | Coûts directs |  |  | 397.47 |
