# Plantation d'un arbre

- Propriété du fichier: CYPE INGENIEROS, S.A.
- Format: FIEBDC-3/2002
- Devise: EUR
- Coûts indirects: 3.00 %
- Frais généraux: 13.00 %
- Bénéfice: 6.00 %
- TVA: 20.00 %

## A VRD et aménagements extérieurs

### AV Espaces verts et mobilier urbain

#### AVN Fourniture et plantation d'espèces

**AVN010** U Plantation d'un arbre.
Plantation d'Érable negundo (Acer negundo) de 14 à 16 cm de périmètre de tronc à 1 m du sol, dans un trou de 60x60x60 cm réalisé avec des moyens mécaniques; fourniture en container. Comprend la terre végétale criblée et les substrats végétaux fertilisés.
Inclut: Labourage et préparation du terrain avec des moyens mécaniques. Compostage du terrain. Plantation. Mise en place d'un tuteur. Premier arrosage.
Critère pour le métré: Nombre d'unités prévues, selon documentation graphique du Projet.
Critère pour le mémoire: On mesurera le nombre d'unités réellement exécutées selon les spécifications du Projet.

| Code | U | Désignation | Quantité | Prix | Montant |
|---|---|---|---|---|---|
| mt48eac010a | U | Érable negundo (Acer negundo) de 14 à 16 cm de périmètre de tronc à 1 m du sol; fourniture en container de 45 litres, D=45 cm. (matériau) | 1.000 | 40.50 | 40.50 |
| mt48tie030a | m³ | Terre végétale criblée, fournie en vrac. (matériau) | 0.100 | 23.70 | 2.37 |
| mt48tie020 | kg | Engrais minéral complexe NPK 15-15-15. (matériau) | 0.010 | 0.83 | 0.01 |
| mt08aaa010a | m³ | Eau. (matériau) | 0.040 | 1.50 | 0.06 |
| mq01exn020a | h | Rétro-pelleteuse hydraulique sur pneus, de 105 kW. (matériel) | 0.058 | 51.91 | 3.01 |
| mq04dua020b | h | Dumper à décharge frontale de 2 t de charge utile. (matériel) | 0.058 | 10.38 | 0.60 |
| mo040 | h | Compagnon professionnel III/CP2 jardinier. (main-d'œuvre) | 0.166 | 29.25 | 4.86 |
| mo115 | h | Ouvrier jardinier. (main-d'œuvre) | 0.332 | 24.51 | 8.14 |
| % | % | Frais de chantier des unités d'ouvrage | 2 % | 59.55 | 1.19 |
|  |  | Coûts directs |  |  | 60.74 |
