# Débroussaillage du terrain

- Propriété du fichier: CYPE INGENIEROS, S.A.
- Format: FIEBDC-3/2002
- Devise: EUR
- Coûts indirects: 3.00 %
- Frais généraux: 13.00 %
- Bénéfice: 6.00 %
- TVA: 20.00 %

## A VRD et aménagements extérieurs

### AV Espaces verts et mobilier urbain

#### AVP Préparation du terrain

**AVP010** m² Débroussaillage du terrain.
Débroussaillage du terrain, avec des moyens mécaniques, via tracteur agricole équipé de débroussailleuse à marteaux.
Inclut: Préparation de la surface de travail. Débroussaillage du terrain. Découpage et empilement des matériaux de débroussaillage.
Critère pour le métré: Surface mesurée en projection horizontale, selon documentation graphique du Projet.
Critère pour le mémoire: On mesurera, en projection horizontale, la surface réellement exécutée selon les spécifications du Projet.

| Code | U | Désignation | Quantité | Prix | Montant |
|---|---|---|---|---|---|
| mq09tra020 | h | Tracteur agricole, de 48 kW, équipé de débroussailleuse à marteaux, de 1,5 à 2 m de largeur de travail. (matériel) | 0.001 | 47.04 | 0.05 |
| % | % | Frais de chantier des unités d'ouvrage | 2 % | 0.05 | 0.00 |
|  |  | Coûts directs |  |  | 0.05 |
