# Bardage ventilé, en lames de WPC

- Propriété du fichier: CYPE INGENIEROS, S.A.
- Format: FIEBDC-3/2002
- Devise: EUR
- Coûts indirects: 3.00 %
- Frais généraux: 13.00 %
- Bénéfice: 6.00 %
- TVA: 20.00 %

## E Enveloppe et finition extérieure

### EB Revêtements et bardages de parement

#### EBW Bardages ventilés en lames en WPC

**EBW010** m² Bardage ventilé, en lames de WPC.
Bardage ventilé, de lames en WPC, de 3000x150x15 mm, composées de matériau thermoplastique et de fibres végétales avec renfort minéral, finition imitation bois de noyer; pose croisée avec des vis en acier inoxydable A2, sur ossature de soutien en alliage d'aluminium EN AW-6060 T6. Comprend les tire-fonds et les chevilles à expansion en acier inoxydable A2, pour la fixation de l'ossature de soutien.
Critère d'évaluation économique: Le prix ne comprend ni l'isolation thermique ni la résolution des points singuliers.
Inclut: Nettoyage et préparation de la surface support. Implantation des joints de dilatation et des pans. Implantation du calepinage du revêtement et des points d'ancrage de l'ossature de soutien. Fixation de l'ossature de soutien à la paroi principale et au plancher. Préparation du revêtement. Mise en place des lames de la première rangée. Fixation des clips aux profilés. Mise en place et fixation des rangées successives. Réalisation de tous les travaux nécessaires pour la résolution des ouvertures.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12tar010dua | m² | Revêtement extérieur pour façade ventilée, de lames en WPC, de 3000x150x15 mm, composées de matériau thermoplastique et de fibres végétales avec renfort minéral, finition imitation bois de noyer; pose croisée; avec des vis en acier inoxydable A2 pour la fixation du revêtement à l'ossature de soutien. (matériau) | 1.000 | 28.13 | 28.13 |
| mt19tar010a | m² | Sous-structure support pour le soutien du bardage, en lames de WPC, réglable verticalement et horizontalement, formée de profilés verticaux et profilé supérieur horizontal, en aluminium extrudé de composition 6060 avec traitement thermique T6, finition laquée, couleur noire; équerres de charge et équerres d'appui; clips en polyamide renforcée avec de la fibre de verre; avec tirefonds en acier inoxydable A2 et chevilles en nylon pour la fixation des profilés à la couche principale et chevilles à expansion, en acier inoxydable A2 pour la fixation des profilés au plancher. (matériau) | 1.000 | 33.47 | 33.47 |
| op00ato010 |  | Tournevis. | 1.000 | 0.00 | 0.00 |
| mo052 | h | Compagnon professionnel III/CP2 poseur de systèmes de façades préfabriqués. (main-d'œuvre) | 0.990 | 30.20 | 29.90 |
| mo099 | h | Ouvrier professionnel II/OP poseur de systèmes de façades préfabriqués. (main-d'œuvre) | 0.990 | 26.02 | 25.76 |
| % | % | Frais de chantier des unités d'ouvrage | 3 % | 117.26 | 3.52 |
|  |  | Coûts directs |  |  | 120.78 |
