# Système de câbles tendus pour la protection de la façade contre les oiseaux

- Propriété du fichier: CYPE INGENIEROS, S.A.
- Format: FIEBDC-3/2002
- Devise: EUR
- Coûts indirects: 3.00 %
- Frais généraux: 13.00 %
- Bénéfice: 6.00 %
- TVA: 20.00 %

## E Enveloppe et finition extérieure

### EC Éléments complémentaires de façade

#### ECO Protection contre les oiseaux

**ECO030** m Système de câbles tendus pour la protection de la façade contre les oiseaux.
Système de câbles tendus composé de support pour câbles, constitué de base en nylon avec fibre de verre avec 2 supports en acier inoxydable, de 110 mm et 150 mm de hauteur alternativement, avec un point de liaison entre chaque poste et son câble, fixé avec un adhésif sur corniche ou surface plane horizontale; crochet de cuivre nickelé et ressort d'acier inoxydable pour l'union de chaque poste avec son câble; câble constitué d'un fil de fer en acier inoxydable et recouvrement en nylon stable face aux rayons UV. Comprend adhésif de fixation, les accessoires et le matériel auxiliaire. Totalement monté et testé, sans inclure la répercussion de l'échafaudage ni affecter la stabilité de l'élément.
Inclut: Nettoyage et préparation du support. Implantation. Application de l'adhésif. Installation du support pour câbles. Mise en place des accroches sur les poteaux. Fixation des câbles aux accroches.
Critère pour le métré: Longueur mesurée selon documentation graphique du Projet.
Critère pour le mémoire: On mesurera la longueur réellement exécutée selon les spécifications du Projet.

| Code | U | Désignation | Quantité | Prix | Montant |
|---|---|---|---|---|---|
| mt41ave022 | U | Mastic de silicone, comme adhésif pour la fixation de système de protection de la façade contre les oiseaux. (matériau) | 0.001 | 21.90 | 0.02 |
| mt41ave031ec | U | Support pour câbles, constitué de base en nylon avec fibre de verre avec 2 supports en acier inoxydable, de 110 mm et 150 mm de hauteur alternativement, avec un point de liaison entre chaque poste et son câble, à placer avec un adhésif sur corniche ou surface plane horizontale, dans système de câbles tendus pour la protection de la façade contre les oiseaux. (matériau) | 0.700 | 3.26 | 2.28 |
| mt41ave032 | U | Crochet de cuivre nickelé et ressort d'acier inoxydable, en guise de connexion entre le câble et un poste du système de câbles tendus pour la protection de la façade contre les oiseaux. (matériau) | 1.400 | 0.38 | 0.53 |
| mt41ave030 | m | Câble constitué d'un fil de fer en acier inoxydable et recouvrement en nylon stable face aux rayons UV, pour la protection de la façade contre les oiseaux. (matériau) | 2.000 | 0.28 | 0.56 |
| mo020 | h | Compagnon professionnel III/CP2 construction. (main-d'œuvre) | 0.118 | 30.66 | 3.62 |
| mo113 | h | Ouvrier d'exécution I/OE1 construction. (main-d'œuvre) | 0.235 | 25.69 | 6.04 |
| % | % | Frais de chantier des unités d'ouvrage | 2 % | 13.05 | 0.26 |
|  |  | Coûts directs |  |  | 13.31 |
