# Jalousie à lames en acier galvanisé

- Propriété du fichier: CYPE INGENIEROS, S.A.
- Format: FIEBDC-3/2002
- Devise: EUR
- Coûts indirects: 3.00 %
- Frais généraux: 13.00 %
- Bénéfice: 6.00 %
- TVA: 20.00 %

## E Enveloppe et finition extérieure

### EF Fermetures et protections solaires

#### EFJ Jalousies à lames

**EFJ010** m² Jalousie à lames en acier galvanisé.
Jalousie fixe constituée de lames verticales orientables emboîtées, en acier galvanisé de 0,6 mm d'épaisseur, finition peinte au four de couleur à choisir, de 200 à 250 mm de largeur, avec joues en nylon de résistance élevée et pivots en aluminium de 8 mm de diamètre minimal, hébergés dans le cadre en aluminium extrudé de composition 6063 avec traitement thermique T5, avec actionnement manuel. Comprend les éléments de fixation pour montage en position verticale sur surface support en maçonnerie.
Inclut: Implantation. Présentation et nivellement. Résolution des unions du cadre aux parements. Montage des éléments complémentaires.
Critère pour le métré: Surface mesurée selon documentation graphique du Projet, en déduisant les ouvertures de surface supérieure à 3 m².
Critère pour le mémoire: On mesurera la surface réellement exécutée selon les spécifications du Projet, en déduisant les ouvertures de surface supérieure à 3 m².

| Code | U | Désignation | Quantité | Prix | Montant |
|---|---|---|---|---|---|
| mt26aaa033a | U | Ancrage mécanique avec cheville en nylon et vis en acier galvanisé, à tête fraisée. (matériau) | 4.000 | 0.29 | 1.16 |
| mt26btr040a | m² | Jalousie fixe constituée de lames verticales orientables emboîtées, en acier galvanisé de 0,6 mm d'épaisseur, finition peinte au four de couleur à choisir, de 200 à 250 mm de largeur, avec joues en nylon de résistance élevée et pivots en aluminium de 8 mm de diamètre minimal, hébergés dans le cadre en aluminium extrudé de composition 6063 avec traitement thermique T5, avec actionnement manuel. (matériau) | 1.000 | 156.00 | 156.00 |
| op00ato010 |  | Tournevis. | 1.000 | 0.00 | 0.00 |
| mo018 | h | Compagnon professionnel III/CP2 menuisier PVC et métal. (main-d'œuvre) | 0.346 | 29.71 | 10.28 |
| mo059 | h | Ouvrier professionnel II/OP menuisier PVC et métal. (main-d'œuvre) | 0.346 | 26.10 | 9.03 |
| % | % | Frais de chantier des unités d'ouvrage | 2 % | 176.47 | 3.53 |
|  |  | Coûts directs |  |  | 180.00 |
