# Volet en bois, coulissantes

- Propriété du fichier: CYPE INGENIEROS, S.A.
- Format: FIEBDC-3/2002
- Devise: EUR
- Coûts indirects: 3.00 %
- Frais généraux: 13.00 %
- Bénéfice: 6.00 %
- TVA: 20.00 %

## E Enveloppe et finition extérieure

### EF Fermetures et protections solaires

#### EFV Volets

**EFV100** m² Volet en bois, coulissantes.
Volet de deux vantaux coulissants et deux rails de 1000x1800 mm chaque vantail, à lames horizontales fixes en bois de pin des Flandres, de 60x15 mm de section, espacées de 15 mm entre elles, avec traitement fongicide et finition lasurée pour extérieur, fixées mécaniquement sur le cadre en alliage d'aluminium 6063 avec traitement thermique T-5, finition anodisé naturel, de 55x45 mm, avec actionnement manuel, gamme basique. Comprend les guides, les charnières et les poignées, la visserie en acier inoxydable, les éléments d'étanchéité.
Inclut: Implantation. Présentation et nivellement. Résolution des unions du cadre aux parements. Montage des éléments complémentaires.
Critère pour le métré: Surface mesurée selon documentation graphique du Projet, en déduisant les ouvertures de surface supérieure à 3 m².
Critère pour le mémoire: On mesurera la surface réellement exécutée selon les spécifications du Projet, en déduisant les ouvertures de surface supérieure à 3 m².

| Code | U | Désignation | Quantité | Prix | Montant |
|---|---|---|---|---|---|
| mt22xcv040a | m² | Volet à lames horizontales fixes en bois de pin des Flandres, de 60x15 mm de section, espacées de 15 mm entre elles, avec traitement fongicide et finition lasurée pour extérieur, fixées mécaniquement sur le cadre en alliage d'aluminium 6063 avec traitement thermique T-5, finition anodisé naturel, de 55x45 mm, avec actionnement manuel, gamme basique, avec guides, ferrures (charnières, serrures et poignées), visserie en acier inoxydable et éléments d'étanchéité. (matériau) | 1.000 | 245.86 | 245.86 |
| mo018 | h | Compagnon professionnel III/CP2 menuisier PVC et métal. (main-d'œuvre) | 0.830 | 29.71 | 24.66 |
| mo059 | h | Ouvrier professionnel II/OP menuisier PVC et métal. (main-d'œuvre) | 1.245 | 26.10 | 32.49 |
| % | % | Frais de chantier des unités d'ouvrage | 2 % | 303.01 | 6.06 |
|  |  | Coûts directs |  |  | 309.07 |
