# Arrêt supérieur de la rencontre entre le plancher et le mur rideau

- Propriété du fichier: CYPE INGENIEROS, S.A.
- Format: FIEBDC-3/2002
- Devise: EUR
- Coûts indirects: 3.00 %
- Frais généraux: 13.00 %
- Bénéfice: 6.00 %
- TVA: 20.00 %

## E Enveloppe et finition extérieure

### EL Façades légères

#### ELR Murs rideaux

**ELR030** m Arrêt supérieur de la rencontre entre le plancher et le mur rideau.
Arrêt supérieur de rencontre de plancher avec un mur rideau, formé d'une moulure en tôle d'acier galvanisé de 2,0 mm d'épaisseur et 300 mm de développement, pour couvrir les ancrages des planchers et servir de support à la base de revêtement. Comprend la fermeture d'étanchéité avec membrane d'étanchéité en caoutchouc synthétique EPDM de 2 mm d'épaisseur, appliquée à froid et fixée au support avec un adhésif de contact, les vis en acier galvanisé et la réalisation d'un joint périphérique entre la tôle et le mur, avec séparateur en EPDM et silicone.
Inclut: Nettoyage de la surface support. Implantation et fixation par vissage de la tôle sur la plancher. Application de l'adhésif. Mise en place de l'imperméabilisation. Scellement des joints et nettoyage final.
Critère pour le métré: Longueur mesurée selon documentation graphique du Projet.
Critère pour le mémoire: On mesurera la longueur réellement exécutée selon les spécifications du Projet.

| Code | U | Désignation | Quantité | Prix | Montant |
|---|---|---|---|---|---|
| mt15dra025 | kg | Adhésif de néoprène, pour l'union des membranes d'EPDM au support. (matériau) | 1.100 | 12.51 | 13.76 |
| mt15dra020c | m² | Membrane de caoutchouc EPDM, type II, NF EN 13956, épaisseur 2 mm, masse nominale 2,28 kg/m². (matériau) | 0.500 | 28.15 | 14.08 |
| mt25mco100f | m | Tôle pliée en acier galvanisé, de 2 mm d'épaisseur et 300 mm de développement. (matériau) | 1.050 | 4.38 | 4.60 |
| op00ato010 |  | Tournevis. | 1.000 | 0.00 | 0.00 |
| mo049 | h | Compagnon professionnel III/CP2 monteur de murs rideaux. (main-d'œuvre) | 0.684 | 30.20 | 20.66 |
| mo096 | h | Ouvrier professionnel II/OP monteur de murs rideaux. (main-d'œuvre) | 0.684 | 26.02 | 17.80 |
| % | % | Frais de chantier des unités d'ouvrage | 2 % | 70.90 | 1.42 |
|  |  | Coûts directs |  |  | 72.32 |
