# Guide-roues pour le stationnement de camion, en tube d'acier galvanisé

- Propriété du fichier: CYPE INGENIEROS, S.A.
- Format: FIEBDC-3/2002
- Devise: EUR
- Coûts indirects: 3.00 %
- Frais généraux: 13.00 %
- Bénéfice: 6.00 %
- TVA: 20.00 %

## E Enveloppe et finition extérieure

### EM Menuiseries extérieures

#### EMN Equipement pour quai de chargement

**EMN020** U Guide-roues pour le stationnement de camion, en tube d'acier galvanisé.
Guide-roues droit pour le stationnement de camion, en tube d'acier galvanisé, de 1500 mm de longueur, fixé à l'aide d'ancrage chimique avec tige filetée. Comprend les plaques d'ancrage pour fixation par ancrage chimique au support avec tiges filetées et résine.
Inclut: Implantation. Mise en place et fixation du guide-roues pour le stationnement du camion.
Critère pour le métré: Nombre d'unités prévues, selon documentation graphique du Projet.
Critère pour le mémoire: On mesurera le nombre d'unités réellement exécutées selon les spécifications du Projet.

| Code | U | Désignation | Quantité | Prix | Montant |
|---|---|---|---|---|---|
| mt26amc030a | U | Guide-roues droit pour le stationnement de camion, en tube d'acier galvanisé, de 1500 mm de longueur, pour faciliter le positionnement des véhicules lors de l'accostage à l'abri. Comprend les plaques d'ancrage. (matériau) | 1.000 | 390.15 | 390.15 |
| mt26aaq010a | U | Ancrage chimique composé de résine et tige filetée en acier galvanisé qualité 5.8, selon NF EN ISO 898-1; avec écrou et rondelle, de 8 mm de diamètre. (matériau) | 8.000 | 2.90 | 23.20 |
| op00ato010 |  | Tournevis. | 1.000 | 0.00 | 0.00 |
| op00tal010 |  | Perceuse. | 1.000 | 0.00 | 0.00 |
| mo011 | h | Compagnon professionnel III/CP2 monteur. (main-d'œuvre) | 6.895 | 30.20 | 208.23 |
| mo080 | h | Ouvrier professionnel II/OP monteur. (main-d'œuvre) | 6.895 | 26.02 | 179.41 |
| % | % | Frais de chantier des unités d'ouvrage | 2 % | 800.99 | 16.02 |
|  |  | Coûts directs |  |  | 817.01 |
