# Menuiserie en aluminium dans un mur d'entrée au bâtiment

- Propriété du fichier: CYPE INGENIEROS, S.A.
- Format: FIEBDC-3/2002
- Devise: EUR
- Coûts indirects: 3.00 %
- Frais généraux: 13.00 %
- Bénéfice: 6.00 %
- TVA: 20.00 %

## E Enveloppe et finition extérieure

### EM Menuiseries extérieures

#### EMU Aluminium

**EMU010** m² Menuiserie en aluminium dans un mur d'entrée au bâtiment.
Menuiserie en aluminium anodisé couleur bronze, avec une épaisseur minimale de 15 microns, de fermeture du hall d'entrée de l'immeuble, constituée de vantaux fixes et battants; certifié conforme marque de qualité EWAA EURAS (QUALANOD), gamme moyenne, avec rupture de pont thermique, avec classification à la perméabilité à l'air selon NF EN 12207, à l'étanchéité à l'eau selon NF EN 12208 et à la résistance à la charge de vent selon NF EN 12210, avec précadre; composée de profilés formant des cadres et des vantaux. Comprend le silicone neutre pour le scellement des joints périphériques extérieur et intérieur, entre la menuiserie et l'ouvrage.
Critère d'évaluation économique: Le prix ne comprend pas la mise en place sur site du précadre.
Inclut: Mise en place de la menuiserie. Ajustement final des vantaux. Scellement des joints périphériques.
Critère pour le métré: Surface du vide à fermer, mesurée selon documentation graphique du Projet.
Critère pour le mémoire: On mesurera, avec les dimensions du vide, la surface réellement exécutée selon les spécifications du Projet.

| Code | U | Désignation | Quantité | Prix | Montant |
|---|---|---|---|---|---|
| mt25pem015c | m | Précadre d'aluminium, de 50x19x1,5 mm, assemblé à l'aide d'équerres et avec des pattes d'ancrage pour la fixation au parement et des vis pour la fixation de la menuiserie. (matériau) | 2.350 | 2.78 | 6.53 |
| mt25pfb015e | m² | Menuiserie en aluminium anodisé couleur bronze de fermeture du hall d'entrée de l'immeuble, constituée de vantaux fixes et battants, gamme moyenne, avec rupture de pont thermique, avec classification à la perméabilité à l'air selon NF EN 12207, à l'étanchéité à l'eau selon NF EN 12208 et à la résistance à la charge de vent selon NF EN 12210, marque de qualité EWAA-EURAS (QUALANOD). Comprend charnières, serrure, béquille et pênes, les joints de vitrage en EPDM, la visserie en acier inoxydable, les éléments d'étanchéité et les accessoires. (matériau) | 1.020 | 294.52 | 300.41 |
| mt22www050a | U | Cartouche de 300 ml de silicone neutre oxymique, à élasticité permanente et séchage rapide, couleur blanche, intervalle de température de travail de -60 à 150°C, avec résistance aux rayons UV, dureté Shore A approchée de 22, selon NF EN ISO 868 et élongation à la rupture >= 800%, selon NF EN ISO 8339. (matériau) | 0.448 | 4.73 | 2.12 |
| op00ato010 |  | Tournevis. | 1.000 | 0.00 | 0.00 |
| mo018 | h | Compagnon professionnel III/CP2 menuisier PVC et métal. (main-d'œuvre) | 0.198 | 29.71 | 5.88 |
| mo059 | h | Ouvrier professionnel II/OP menuisier PVC et métal. (main-d'œuvre) | 0.180 | 26.10 | 4.70 |
| % | % | Frais de chantier des unités d'ouvrage | 2 % | 319.64 | 6.39 |
|  |  | Coûts directs |  |  | 326.03 |
