# Ouverture d'une baie dans la couche extérieure d'une façade en maçonnerie apparente

- Propriété du fichier: CYPE INGENIEROS, S.A.
- Format: FIEBDC-3/2002
- Devise: EUR
- Coûts indirects: 3.00 %
- Frais généraux: 13.00 %
- Bénéfice: 6.00 %
- TVA: 20.00 %

## E Enveloppe et finition extérieure

### ER Façades lourdes

#### ERD Démolition

**ERD020** m² Ouverture d'une baie dans la couche extérieure d'une façade en maçonnerie apparente.
Ouverture d'une baie intérieure, provisoire, dans la couche extérieure d'un mur de façade, en maçonnerie, visible, constituée de bloc de béton de 30 cm d'épaisseur, avec des moyens manuels, sans affecter la stabilité de la couche ou des éléments constructifs contigus, en laissant les matériaux en quinconce pour faciliter postérieurement l'appareillage avec la nouvelle maçonnerie, et chargement manuel dans le camion ou la benne.
Critère d'évaluation économique: Le prix comprend le démontage préalable des cadres et des vantaux de la menuiserie, des accessoires et de l'appareillage électrique existant, pour la remise en place postérieure, mais il ne comprend ni le montage et le démontage de l'étai de la baie ni la mise en place de linteaux.
Inclut: Implantation de l'ouverture dans le parement. Démolition de l'élément. Fragmentation des décombres en pièces maniables. Retrait et stockage des décombres. Nettoyage des restes d'ouvrage. Chargement manuel des décombres dans le camion ou la benne.
Critère pour le métré: Surface mesurée selon documentation graphique du Projet.
Critère pour le mémoire: On mesurera la surface réellement démolie selon les spécifications du Projet.

| Code | U | Désignation | Quantité | Prix | Montant |
|---|---|---|---|---|---|
| mo113 | h | Ouvrier d'exécution I/OE1 construction. (main-d'œuvre) | 0.923 | 24.51 | 22.62 |
| % | % | Frais de chantier des unités d'ouvrage | 2 % | 22.62 | 0.45 |
|  |  | Coûts directs |  |  | 23.07 |
