# Traitement fongicide sur parement en plâtre

- Propriété du fichier: CYPE INGENIEROS, S.A.
- Format: FIEBDC-3/2002
- Devise: EUR
- Coûts indirects: 3.00 %
- Frais généraux: 13.00 %
- Bénéfice: 6.00 %
- TVA: 20.00 %

## E Enveloppe et finition extérieure

### ES Traitements spéciaux de façade

#### ESF Fongicides

**ESF010** m² Traitement fongicide sur parement en plâtre.
Traitement fongicide à caractère préventif sur parement en plâtre, via l'application, au pinceau, au rouleau ou au pistolet à basse pression, d'une couche d'impression fongicide pour l'élimination des moisissures, des champignons et des algues, diluée dans l'eau du 20 à 30%, avec 0,15 l/m² de consommation moyenne. Comprend la protection des surfaces contiguës et le nettoyage final.
Inclut: Protection des surfaces contiguës. Application du produit fongicide. Nettoyage final.
Critère pour le métré: Surface mesurée selon documentation graphique du Projet.
Critère pour le mémoire: On mesurera la surface réellement exécutée selon les spécifications du Projet.

| Code | U | Désignation | Quantité | Prix | Montant |
|---|---|---|---|---|---|
| mt08lim060 | l | Impression fongicide pour l'élimination des moisissures, des champignons et des algues, d'application aux façades et aux parements intérieurs. (matériau) | 0.120 | 13.81 | 1.66 |
| mo039 | h | Compagnon professionnel III/CP2 enduiseur. (main-d'œuvre) | 0.144 | 30.66 | 4.42 |
| mo079 | h | Ouvrier professionnel II/OP enduiseur. (main-d'œuvre) | 0.110 | 27.27 | 3.00 |
| % | % | Frais de chantier des unités d'ouvrage | 2 % | 9.08 | 0.18 |
|  |  | Coûts directs |  |  | 9.26 |
