# Couche séparatrice en toiture terrasse: géotextile non tissé

- Propriété du fichier: CYPE INGENIEROS, S.A.
- Format: FIEBDC-3/2002
- Devise: EUR
- Coûts indirects: 3.00 %
- Frais généraux: 13.00 %
- Bénéfice: 6.00 %
- TVA: 20.00 %

## E Enveloppe et finition extérieure

### ET Couvertures de toitures terrasses

#### ETG Couches séparatrices

**ETG010** m² Couche séparatrice en toiture terrasse: géotextile non tissé.
Couche séparatrice en toiture terrasse: géotextile non tissé composé de fibres de polyester unies par aiguilletage, avec une résistance à la traction longitudinale de 4,25 kN/m, une résistance à la traction transversale de 5,25 kN/m, une ouverture de cône à l'essai de perforation dynamique selon NF EN ISO 13433 inférieure à 28 mm, résistance CBR au poinçonnement 1 kN et une masse surfacique de 300 g/m². Mise en place: avec des recouvrements, directement sous l'imperméabilisation.
Inclut: Mise en place de la couche séparatrice.
Critère pour le métré: Surface mesurée selon documentation graphique du Projet.
Critère pour le mémoire: On mesurera la surface réellement exécutée selon les spécifications du Projet, y compris les bords et les recouvrements.

| Code | U | Désignation | Quantité | Prix | Montant |
|---|---|---|---|---|---|
| mt14gso020dgc | m² | Géotextile non tissé composé de fibres de polyester unies par aiguilletage, avec une résistance à la traction longitudinale de 4,25 kN/m, une résistance à la traction transversale de 5,25 kN/m, une ouverture de cône à l'essai de perforation dynamique selon NF EN ISO 13433 inférieure à 28 mm, résistance CBR au poinçonnement 1 kN et une masse surfacique de 300 g/m². (matériau) | 1.100 | 1.10 | 1.21 |
| mo029 | h | Compagnon professionnel III/CP2 poseur de membranes d'étanchéité. (main-d'œuvre) | 0.022 | 29.25 | 0.64 |
| mo067 | h | Ouvrier professionnel II/OP poseur de membranes d'étanchéité. (main-d'œuvre) | 0.044 | 26.02 | 1.14 |
| % | % | Frais de chantier des unités d'ouvrage | 2 % | 2.99 | 0.06 |
|  |  | Coûts directs |  |  | 3.05 |
