# Étanchéité liquide, pour la réparation de toitures à accès difficile. Système MasterSeal Roof 2160 "MBCC de Sika"

- Propriété du fichier: CYPE INGENIEROS, S.A.
- Format: FIEBDC-3/2002
- Devise: EUR
- Coûts indirects: 3.00 %
- Frais généraux: 13.00 %
- Bénéfice: 6.00 %
- TVA: 20.00 %

## E Enveloppe et finition extérieure

### ET Couvertures de toitures terrasses

#### ETS Systèmes

**ETS060** m² Étanchéité liquide, pour la réparation de toitures à accès difficile. Système MasterSeal Roof 2160 "MBCC de Sika".
Étanchéité liquide, pour la réparation de toitures à accès difficile, de 2 à 2,5 mm d'épaisseur totale, sur membrane détériorée. Système MasterSeal Roof 2160 "MBCC de Sika" constitué d'imperméabilisant liquide, MasterSeal M 860 "MBCC de Sika", de couleur grise, application préalable d'impression incolore, MasterSeal P 691 "MBCC de Sika"; et scellement de l'imperméabilisation avec membrane élastique imperméabilisante couleur à choisir, MasterSeal TC 259 "MBCC de Sika".
Inclut: Nettoyage de la surface support. Application de la couche d'apprêt. Résolution des points singuliers. Application de l'imperméabilisant. Application de la couche de scellement.
Critère pour le métré: Surface mesurée en projection horizontale, selon documentation graphique du Projet, à partir des faces intérieures des parapets ou des acrotères qui la délimitent.
Critère pour le mémoire: On mesurera, en projection horizontale, la surface réellement exécutée selon les spécifications du Projet, à partir des faces intérieures des parapets ou des acrotères qui la délimitent.

| Code | U | Désignation | Quantité | Prix | Montant |
|---|---|---|---|---|---|
| mt15bas120m | kg | Impression incolore, MasterSeal P 691 "MBCC de Sika", à base de résine de polyuréthane monocomposant et dissolvants, à appliquer sur PVC, EPDM, bois, polyester ou fibrociment, sur membranes projetées type MasterSeal ou comme pont d'adhérence avec râteau en caoutchouc et rouleau à poils courts. (matériau) | 0.100 | 16.19 | 1.62 |
| mt15bas165a | kg | Imperméabilisant liquide, MasterSeal M 860 "MBCC de Sika", de couleur grise, à deux composants à base de résine polyurée sans dissolvants et pigments, perméable à la vapeur d'eau, avec dureté Shore A approchée de 75, selon NF EN ISO 868 et élongation à la rupture >= 700%, selon NF EN ISO 8339, à appliquer avec une truelle dentée, pour former une membrane imperméable dans les toitures terrasses ou inclinées, selon NF EN 13813. (matériau) | 1.500 | 16.23 | 24.35 |
| mt15bas150b | kg | Membrane élastique imperméabilisante couleur à choisir, MasterSeal TC 259 "MBCC de Sika", composé de polyuréthane aliphatique monocomposant et dissolvants, avec résistance aux rayons UV, à appliquer comme couche de finition élastique pour la protection face aux intempéries, dans le système MasterSeal Roof d'imperméabilisation visible de toitures. (matériau) | 0.200 | 16.63 | 3.33 |
| op00tal020 |  | Malaxeur électrique. | 1.000 | 0.00 | 0.00 |
| mo032 | h | Compagnon professionnel III/CP2 poseur de produits imperméabilisants. (main-d'œuvre) | 0.432 | 29.25 | 12.64 |
| mo070 | h | Ouvrier professionnel II/OP poseur de produits imperméabilisants. (main-d'œuvre) | 0.432 | 26.02 | 11.24 |
| % | % | Frais de chantier des unités d'ouvrage | 2 % | 53.18 | 1.06 |
|  |  | Coûts directs |  |  | 54.24 |
