# Point singulier pour toiture inclinée de plaques bitumées

- Propriété du fichier: CYPE INGENIEROS, S.A.
- Format: FIEBDC-3/2002
- Devise: EUR
- Coûts indirects: 3.00 %
- Frais généraux: 13.00 %
- Bénéfice: 6.00 %
- TVA: 20.00 %

## E Enveloppe et finition extérieure

### EU Couvertures de toitures inclinées

#### EUO Plaques ondulées bitumées

**EUO020** m Point singulier pour toiture inclinée de plaques bitumées.
Rive pour toiture inclinée avec une pente supérieure à 10%, avec bandes de rive, en tôle d'acier, de 10 cm de hauteur, 7 cm de largeur et 2 m de longueur. Comprend les accessoires de fixation des pièces aux plaques.
Inclut: Implantation et mise en place des pièces d'arrêt sur les plaques de toiture. Fixation des pièces aux plaques.
Critère pour le métré: Longueur mesurée selon documentation graphique du Projet, augmentée de 5 cm de chaque côté.
Critère pour le mémoire: On mesurera la longueur réellement exécutée selon les spécifications du Projet, y compris les appuis.

| Code | U | Désignation | Quantité | Prix | Montant |
|---|---|---|---|---|---|
| mt13lpo020a | m | Bande de rive, en tôle d'acier, de 10 cm de hauteur, 7 cm de largeur et 2 m de longueur, pour toiture de plaques bitumées. (matériau) | 1.000 | 6.70 | 6.70 |
| mt13lpo032c | U | Clou, pour fixation sur un support en bois. (matériau) | 4.000 | 0.07 | 0.28 |
| mo051 | h | Compagnon professionnel III/CP2 monteur de parois industrielles. (main-d'œuvre) | 0.241 | 31.65 | 7.63 |
| mo098 | h | Ouvrier professionnel II/OP monteur de parois industrielles. (main-d'œuvre) | 0.082 | 27.27 | 2.24 |
| % | % | Frais de chantier des unités d'ouvrage | 2 % | 16.85 | 0.34 |
|  |  | Coûts directs |  |  | 17.19 |
