# Vitrage en verre feuilleté de sécurité

- Propriété du fichier: CYPE INGENIEROS, S.A.
- Format: FIEBDC-3/2002
- Devise: EUR
- Coûts indirects: 3.00 %
- Frais généraux: 13.00 %
- Bénéfice: 6.00 %
- TVA: 20.00 %

## E Enveloppe et finition extérieure

### EV Vitrages

#### EVS Feuilletés

**EVS010** m² Vitrage en verre feuilleté de sécurité.
Vitrage en verre feuilleté de sécurité, constitué de deux feuilles de verre de 4 mm d'épaisseur, assemblées par deux films incolores de butyral de polyvinyle, de 0,38 mm d'épaisseur chacun, classement des prestations 1B1, selon NF EN 12600, fixation sur menuiserie avec profilé continu en néoprène.
Inclut: Mise en place du profilé de néoprène dans le périmètre de la vitre. Mise en place de la vitre dans le cadre. Signalisation des vantaux.
Critère pour le métré: Surface de la menuiserie à vitrer, selon documentation graphique du Projet, en incluant dans chaque vantail de verre les dimensions du châssis.
Critère pour le mémoire: On mesurera la surface réellement exécutée selon les spécifications du Projet, en additionnant, pour chacune des pièces, la surface résultant de l'arrondissement par excès de chacune de ses arêtes à des multiples de 30 mm.

| Code | U | Désignation | Quantité | Prix | Montant |
|---|---|---|---|---|---|
| mt21ves010ba | m² | Verre feuilleté de sécurité, constitué de deux feuilles de verre de 4 mm d'épaisseur, assemblées par deux films incolores de butyral de polyvinyle, de 0,38 mm d'épaisseur chacun, classement des prestations 1B1, selon NF EN 12600. Selon NF EN ISO 12543-2 et NF EN 14449 (matériau) | 1.006 | 39.49 | 39.73 |
| mt21vva025 | m | Profilé continu en néoprène pour la mise en place du vitrage. (matériau) | 3.334 | 0.90 | 3.00 |
| mt21vva021 | U | Produits complémentaires pour la mise en place de verres. (matériau) | 1.000 | 1.26 | 1.26 |
| mo055 | h | Compagnon professionnel III/CP2 vitrier. (main-d'œuvre) | 0.430 | 29.16 | 12.54 |
| mo110 | h | Ouvrier professionnel II/OP vitrier. (main-d'œuvre) | 0.430 | 28.06 | 12.07 |
| % | % | Frais de chantier des unités d'ouvrage | 2 % | 68.60 | 1.37 |
|  |  | Coûts directs |  |  | 69.97 |
