# Vitrage en verre feuilleté de sécurité, pare-balles

- Propriété du fichier: CYPE INGENIEROS, S.A.
- Format: FIEBDC-3/2002
- Devise: EUR
- Coûts indirects: 3.00 %
- Frais généraux: 13.00 %
- Bénéfice: 6.00 %
- TVA: 20.00 %

## E Enveloppe et finition extérieure

### EV Vitrages

#### EVS Feuilletés

**EVS030** m² Vitrage en verre feuilleté de sécurité, pare-balles.
Vitrage en verre feuilleté de sécurité, pare-balle, de 50 mm d'épaisseur, incolore, classe de résistance SG2-S, selon NF EN 1063, fixation sur menuiserie avec profilé continu en néoprène.
Inclut: Mise en place du profilé de néoprène dans le périmètre de la vitre. Mise en place de la vitre dans le cadre. Signalisation des vantaux.
Critère pour le métré: Surface de la menuiserie à vitrer, selon documentation graphique du Projet, en incluant dans chaque vantail de verre les dimensions du châssis.
Critère pour le mémoire: On mesurera la surface réellement exécutée selon les spécifications du Projet, en additionnant, pour chacune des pièces, la surface résultant de l'arrondissement par excès de chacune de ses arêtes à des multiples de 30 mm.

| Code | U | Désignation | Quantité | Prix | Montant |
|---|---|---|---|---|---|
| mt21ves030qj | m² | Verre feuilleté de sécurité, pare-balle, de 50 mm d'épaisseur, incolore, classe de résistance SG2-S, selon NF EN 1063. Selon NF EN ISO 12543-2 et NF EN 14449. (matériau) | 1.006 | 953.05 | 958.77 |
| mt21vva025 | m | Profilé continu en néoprène pour la mise en place du vitrage. (matériau) | 3.334 | 0.90 | 3.00 |
| mt21vva021 | U | Produits complémentaires pour la mise en place de verres. (matériau) | 1.000 | 1.26 | 1.26 |
| mo055 | h | Compagnon professionnel III/CP2 vitrier. (main-d'œuvre) | 0.566 | 29.16 | 16.50 |
| mo110 | h | Ouvrier professionnel II/OP vitrier. (main-d'œuvre) | 0.566 | 28.06 | 15.88 |
| % | % | Frais de chantier des unités d'ouvrage | 2 % | 995.41 | 19.91 |
|  |  | Coûts directs |  |  | 1015.32 |
