# Vitre en verre trempé

- Propriété du fichier: CYPE INGENIEROS, S.A.
- Format: FIEBDC-3/2002
- Devise: EUR
- Coûts indirects: 3.00 %
- Frais généraux: 13.00 %
- Bénéfice: 6.00 %
- TVA: 20.00 %

## E Enveloppe et finition extérieure

### EV Vitrages

#### EVT Trempés

**EVT010** m² Vitre en verre trempé.
Vitre en verre trempé de silicate sodo-calcique, incolore, de 4 mm d'épaisseur, classement des prestations 1C3, selon NF EN 12600, fixation sur menuiserie avec profilé continu en néoprène.
Inclut: Mise en place du profilé de néoprène dans le périmètre de la vitre. Mise en place de la vitre dans le cadre. Signalisation des vantaux.
Critère pour le métré: Surface de la menuiserie à vitrer, selon documentation graphique du Projet, en incluant dans chaque vantail de verre les dimensions du châssis.
Critère pour le mémoire: On mesurera la surface réellement exécutée selon les spécifications du Projet, en additionnant, pour chacune des pièces, la surface résultant de l'arrondissement par excès de chacune de ses arêtes à des multiples de 30 mm.

| Code | U | Désignation | Quantité | Prix | Montant |
|---|---|---|---|---|---|
| mt21vtt010m | m² | Vitre en verre trempé de silicate sodo-calcique, incolore, de 4 mm d'épaisseur, classement des prestations 1C3, selon NF EN 12600. Selon NF EN 12150-1. (matériau) | 1.006 | 25.05 | 25.20 |
| mt21vva025 | m | Profilé continu en néoprène pour la mise en place du vitrage. (matériau) | 3.334 | 0.90 | 3.00 |
| mt21vva021 | U | Produits complémentaires pour la mise en place de verres. (matériau) | 1.500 | 1.26 | 1.89 |
| mo055 | h | Compagnon professionnel III/CP2 vitrier. (main-d'œuvre) | 0.790 | 29.16 | 23.04 |
| mo110 | h | Ouvrier professionnel II/OP vitrier. (main-d'œuvre) | 0.790 | 28.06 | 22.17 |
| % | % | Frais de chantier des unités d'ouvrage | 2 % | 75.30 | 1.51 |
|  |  | Coûts directs |  |  | 76.81 |
