# Faux plafond démontable à l'extérieur de lames métalliques

- Propriété du fichier: CYPE INGENIEROS, S.A.
- Format: FIEBDC-3/2002
- Devise: EUR
- Coûts indirects: 3.00 %
- Frais généraux: 13.00 %
- Bénéfice: 6.00 %
- TVA: 20.00 %

## E Enveloppe et finition extérieure

### EW Revêtements de plafonds

#### EWM Plafonds suspendus démontables, métalliques

**EWM010** m² Faux plafond démontable à l'extérieur de lames métalliques.
Faux plafond suspendu démontable à l'extérieur, avec une surface entre 4 et 10 m², situé à une hauteur inférieure à 4 m, en considérant un degré de complexité moyen, constitué de: OSSATURE: ossature métallique cachée fixée au plancher ou élément porteur avec des tiges; LAMES MÉTALLIQUES: lames horizontales à surface lisse, en aluminium laqué, et de 85 mm de largeur, séparées de 15 mm, avec profilés intermédiaires pour l'assemblage des lames entre elles. Comprend les cornières, les fixations pour l'ancrage des profilés et les accessoires de montage.
Inclut: Implantation du niveau final et des axes de l'ossature modulaire. Nivellement et fixation des profilés périmétriques. Signalisation des points d'ancrage au plancher ou à l'élément support. Nivellement et suspension des profilés primaires et secondaires de l'ossature. Découpe et assemblage des lames. Résolution des rencontres et des points singuliers. Réalisation de vides pour la réception d'éventuels éléments d'ancrage et/ou d'installations.
Critère pour le métré: Surface mesurée entre les parements, selon documentation graphique du Projet, sans déduire les trémies pour les installations.
Critère pour le mémoire: On mesurera la surface réellement exécutée selon les spécifications du Projet, sans décompter les trémies pour les installations.

| Code | U | Désignation | Quantité | Prix | Montant |
|---|---|---|---|---|---|
| mt12fla100cg | m | Lame horizontale à surface lisse, en aluminium prélaqué, de 85 mm de largeur et 0,45 mm d'épaisseur, avec 15 mm de séparation, sans isolation acoustique, couleur blanche, pour faux plafonds démontables avec ossature cachée. (matériau) | 10.200 | 1.90 | 19.38 |
| mt12fpg010bgj | m | Profilé 28/41/4000 mm, de 0,6 mm d'épaisseur, couleur blanche, en tôle d'acier galvanisé, finition type emboutissage, pour la mise en place à lames horizontales tous les 100 mm, dans les faux plafonds démontables, selon NF EN 13964. (matériau) | 1.000 | 1.75 | 1.75 |
| mt12fpg020b | m | Profilé 20/15/4000 mm, de 0,5 mm d'épaisseur, couleur blanche, en tôle d'acier galvanisé, à placer entre les lames avec 15 mm de séparation, selon NF EN 13964. (matériau) | 10.000 | 0.98 | 9.80 |
| mt12fpg030aa | m | Profilé en U 20/15/3000 mm, couleur blanche, en aluminium laqué, selon NF EN 13964. (matériau) | 1.000 | 0.83 | 0.83 |
| mt12fpg050c | U | Clip en plastique, pour la fixation entre lames ou bacs métalliques et les profilés d'arrêt périmétrique, dans les faux plafonds démontables. (matériau) | 4.000 | 0.06 | 0.24 |
| mt12psg190 | U | Tige d'accroche. (matériau) | 1.250 | 0.38 | 0.48 |
| mt12psg220 | U | Fixation composée d'une cheville et d'une vis 5x27. (matériau) | 1.250 | 0.06 | 0.08 |
| mt12fla110 | U | Kit d'accessoires de montage pour la fixation des lames métalliques dans les faux plafonds démontables pour extérieur. (matériau) | 1.000 | 1.00 | 1.00 |
| op00ato010 |  | Tournevis. | 1.000 | 0.00 | 0.00 |
| mo015 | h | Compagnon professionnel III/CP2 monteur de faux plafonds en plaques de plâtre. (main-d'œuvre) | 0.354 | 31.65 | 11.20 |
| mo082 | h | Ouvrier professionnel II/OP monteur de faux plafonds en plaques de plâtre. (main-d'œuvre) | 0.354 | 27.27 | 9.65 |
| % | % | Frais de chantier des unités d'ouvrage | 2 % | 54.41 | 1.09 |
|  |  | Coûts directs |  |  | 55.50 |
