# Habillage en plaques de plâtre, pour combles aménagés. Système "PLACO"

- Propriété du fichier: CYPE INGENIEROS, S.A.
- Format: FIEBDC-3/2002
- Devise: EUR
- Coûts indirects: 3.00 %
- Frais généraux: 13.00 %
- Bénéfice: 6.00 %
- TVA: 20.00 %

## F Aménagements et finitions

### FD Doublages

#### FDH Habillages en plaques de plâtre

**FDH020** m² Habillage en plaques de plâtre, pour combles aménagés. Système "PLACO".
Habillage en comble aménagé, système "PLACO", de 31 mm d'épaisseur totale, avec niveau de qualité de la finition standard (Q2), constitué d'une plaque de plâtre A / NF EN 520 - 1200 / 2600 / 13 / à bords longitudinaux amincis, Placoplatre BA 13 "PLACO", boulonnée directement sur une ossature de profilés métalliques en acier galvanisé. Comprend la visserie pour la fixation des plaques et la pâte et la bande pour le traitement des joints.
Critère d'évaluation économique: Le prix comprend la résolution des rencontres et des points singuliers, mais il ne comprend pas l'isolation à placer entre les plaques et le parement.
Inclut: Implantation et tracé des profilés sur le plancher inférieur et sur la toiture. Implantation sur le parement des fourrures. Mise en place et ancrage au parement support des profilés auxiliaires. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12qlp140b | m | Rail de profilé en acier galvanisé, Stil R 48 "PLACO", fabriqué par laminage à froid, de 3000 mm de longueur, 48x30 mm de section et 0,59 mm d'épaisseur, selon NF DTU 25.41 P1-2 et NF EN 14195. (matériau) | 0.350 | 0.85 | 0.30 |
| mt12qlp130be | m | Montant de profilé en acier galvanisé, Stil M 48 "PLACO", fabriqué par laminage à froid, de 2990 mm de longueur, 46,5x36 mm de section et 0,59 mm d'épaisseur, selon NF DTU 25.41 P1-2 et NF EN 14195. (matériau) | 0.735 | 1.00 | 0.74 |
| mt12qlp120 | m | Profilé en acier galvanisé, Fourrure Stil F530 "PLACO", fabriqué par laminage à froid, de 3000 mm de longueur, 18x45 mm de section et 0,59 mm d'épaisseur, pour la réalisation de contrecloisons et plafonds, selon NF DTU 25.41 P1-2 et NF EN 14195. (matériau) | 1.300 | 0.76 | 0.99 |
| mt12qle130 | U | Éclisse Stil F530 "PLACO", en acier galvanisé, pour prolongement des fourrures Stil F530. (matériau) | 0.440 | 0.44 | 0.19 |
| mt12qlk050aaAdc | m² | Plaque de plâtre A / NF EN 520 - 1200 / 2600 / 13 / à bords longitudinaux amincis, Placoplatre BA 13 "PLACO", constituée d'une âme en plâtre d'origine naturelle enveloppée et liée aux deux feuilles de carton fort, Euroclasse A2-s1, d0 de réaction au feu, selon NF EN 13501-1. (matériau) | 1.050 | 3.29 | 3.45 |
| mt12qlm010 | kg | Pâte de séchage en poudre, Placojoint SN "PLACO", pour le traitement des joints des plaques en plâtre. (matériau) | 0.330 | 0.73 | 0.24 |
| mt12qlj010a | m | Bande microperforée, PP "PLACO", pour finition des joints de plaques de plâtre. (matériau) | 1.400 | 0.06 | 0.08 |
| op00ato010 |  | Tournevis. | 1.000 | 0.00 | 0.00 |
| mo053 | h | Compagnon professionnel III/CP2 plaquiste. (main-d'œuvre) | 0.253 | 30.20 | 7.64 |
| mo100 | h | Ouvrier professionnel II/OP plaquiste. (main-d'œuvre) | 0.253 | 26.02 | 6.58 |
| mo113 | h | Ouvrier d'exécution I/OE1 construction. (main-d'œuvre) | 0.253 | 24.51 | 6.20 |
| % | % | Frais de chantier des unités d'ouvrage | 2 % | 26.41 | 0.53 |
|  |  | Coûts directs |  |  | 26.94 |
