# Imperméabilisation sous revêtement dans les locaux humides, avec des membranes en PVC

- Propriété du fichier: CYPE INGENIEROS, S.A.
- Format: FIEBDC-3/2002
- Devise: EUR
- Coûts indirects: 3.00 %
- Frais généraux: 13.00 %
- Bénéfice: 6.00 %
- TVA: 20.00 %

## F Aménagements et finitions

### FH Étanchéité

#### FHH Locaux humides

**FHH020** m² Imperméabilisation sous revêtement dans les locaux humides, avec des membranes en PVC.
Imperméabilisation sous revêtement céramique ou en pierre, sur les parements verticaux et horizontaux de locaux humides, avec géotextile non tissé composé de fibres de polyester unies par aiguilletage, avec une résistance à la traction longitudinale de 3,45 kN/m, une résistance à la traction transversale de 3,45 kN/m, une ouverture de cône à l'essai de perforation dynamique selon NF EN ISO 13433 inférieure à 15 mm, résistance CBR au poinçonnement 0,8 kN et une masse surfacique de 300 g/m², sur forme de pentes, membrane d'étanchéité de PVC de 2x1,3 m et protégée avec couche séparatrice de géotextile non tissé composé de fibres de polyester unies par aiguilletage, avec une résistance à la traction longitudinale de 3,45 kN/m, une résistance à la traction transversale de 3,45 kN/m, une ouverture de cône à l'essai de perforation dynamique selon NF EN ISO 13433 inférieure à 15 mm, résistance CBR au poinçonnement 0,8 kN et une masse surfacique de 300 g/m².
Critère d'évaluation économique: Le prix ne comprend pas le revêtement.
Inclut: Mise en place de la couche séparatrice sous imperméabilisation. Découpe et préparation des membranes d'étanchéité en PVC. Mise en place de l'imperméabilisation. Résolution des unions, des joints et des points singuliers. Mise en place de la couche séparatrice sous protection.
Critère pour le métré: Surface mesurée selon documentation graphique du Projet.
Critère pour le mémoire: On mesurera la surface réellement exécutée selon les spécifications du Projet.

| Code | U | Désignation | Quantité | Prix | Montant |
|---|---|---|---|---|---|
| mt14gsa020dg | m² | Géotextile non tissé composé de fibres de polyester unies par aiguilletage, avec une résistance à la traction longitudinale de 3,45 kN/m, une résistance à la traction transversale de 3,45 kN/m, une ouverture de cône à l'essai de perforation dynamique selon NF EN ISO 13433 inférieure à 15 mm, résistance CBR au poinçonnement 0,8 kN et une masse surfacique de 300 g/m², selon NF EN 13252. (matériau) | 2.100 | 1.51 | 3.17 |
| mt15req015g | U | Membrane d'étanchéité de PVC de 2x1,3 m. (matériau) | 0.420 | 44.59 | 18.73 |
| op00pis010 |  | Pistolet à air chaud pour soudure de matériaux thermoplastiques. | 1.000 | 0.00 | 0.00 |
| mo029 | h | Compagnon professionnel III/CP2 poseur de membranes d'étanchéité. (main-d'œuvre) | 0.326 | 29.25 | 9.54 |
| mo067 | h | Ouvrier professionnel II/OP poseur de membranes d'étanchéité. (main-d'œuvre) | 0.326 | 26.02 | 8.48 |
| % | % | Frais de chantier des unités d'ouvrage | 2 % | 39.92 | 0.80 |
|  |  | Coûts directs |  |  | 40.72 |
