# Amortisseur métallique à ressort, suspendu au plafond ou à la structure

- Propriété du fichier: CYPE INGENIEROS, S.A.
- Format: FIEBDC-3/2002
- Devise: EUR
- Coûts indirects: 3.00 %
- Frais généraux: 13.00 %
- Bénéfice: 6.00 %
- TVA: 20.00 %

## F Aménagements et finitions

### FI Isolations intérieures

#### FIV Amortisseurs et éléments antivibration

**FIV040** U Amortisseur métallique à ressort, suspendu au plafond ou à la structure.
Amortisseur métallique à ressort, de 121x87x158 mm, de 64 kg de charge minimale et 150 kg de charge maximale, constitué de ressort en acier de haute adhérence finition avec peinture époxy couleur bleue, couvercle métallique avec écrou au niveau de l'extrémité supérieure, couvercle en caoutchouc au niveau de l'extrémité inférieure et corps métallique, suspendu au plafond ou à la structure. Comprend les accessoires de montage.
Inclut: Implantation. Mise en place de l'amortisseur.
Critère pour le métré: Nombre d'unités prévues, selon documentation graphique du Projet.
Critère pour le mémoire: On mesurera le nombre d'unités réellement exécutées selon les spécifications du Projet.

| Code | U | Désignation | Quantité | Prix | Montant |
|---|---|---|---|---|---|
| mt16avg060n | U | Amortisseur métallique à ressort, de 121x87x158 mm, de 64 kg de charge minimale et 150 kg de charge maximale, constitué de ressort en acier de haute adhérence finition avec peinture époxy couleur bleue, couvercle métallique avec écrou au niveau de l'extrémité supérieure, couvercle en caoutchouc au niveau de l'extrémité inférieure et corps métallique, à suspendre au plafond ou à la structure. Comprend accessoires de montage. (matériau) | 1.000 | 14.44 | 14.44 |
| mo011 | h | Compagnon professionnel III/CP2 monteur. (main-d'œuvre) | 0.164 | 30.20 | 4.95 |
| mo080 | h | Ouvrier professionnel II/OP monteur. (main-d'œuvre) | 0.164 | 26.02 | 4.27 |
| % | % | Frais de chantier des unités d'ouvrage | 2 % | 23.66 | 0.47 |
|  |  | Coûts directs |  |  | 24.13 |
