# Escalier escamotable

- Propriété du fichier: CYPE INGENIEROS, S.A.
- Format: FIEBDC-3/2002
- Devise: EUR
- Coûts indirects: 3.00 %
- Frais généraux: 13.00 %
- Bénéfice: 6.00 %
- TVA: 20.00 %

## F Aménagements et finitions

### FJ Escaliers préfabriqués

#### FJE Escamotables

**FJE010** U Escalier escamotable.
Escalier escamotable métallique, de 3 tronçons, pour franchir une hauteur entre étages de 233 à 280 cm et pour une ouverture de 130x92 cm, de hauteur réglable, avec marches antidérapantes de 13 cm de largeur, patins en caoutchouc, trappe intérieure, tige d'ouverture et caisson avec isolation thermique incorporée, placé avec du mortier de ciment, industriel, M-5. Totalement monté.
Inclut: Implantation et fixation du caisson. Mise en place de l'escalier et du couvercle. Scellement des joints avec du silicone neutre.
Critère pour le métré: Nombre d'unités prévues, selon documentation graphique du Projet.
Critère pour le mémoire: On mesurera le nombre d'unités réellement exécutées selon les spécifications du Projet.

| Code | U | Désignation | Quantité | Prix | Montant |
|---|---|---|---|---|---|
| mt44efk010ej | U | Escalier escamotable métallique, de 3 tronçons, pour franchir une hauteur entre étages de 233 à 280 cm et pour une ouverture de 130x92 cm, de hauteur réglable, avec marches antidérapantes de 13 cm de largeur, patins en caoutchouc, trappe intérieure, tige d'ouverture et caisson avec isolation thermique incorporée à encastrer dans le support. (matériau) | 1.000 | 1035.96 | 1035.96 |
| mt08aaa010a | m³ | Eau. (matériau) | 0.037 | 1.50 | 0.06 |
| mt09mif010ca | t | Mortier industriel pour maçonnerie, de ciment, couleur grise, catégorie M-5 (résistance à la compression 5 N/mm²), fourni en sacs, selon NF EN 998-2. (matériau) | 0.203 | 53.48 | 10.86 |
| mt15sja100 | U | Cartouche de mastic de silicone neutre. (matériau) | 1.000 | 3.13 | 3.13 |
| op00ato010 |  | Tournevis. | 1.000 | 0.00 | 0.00 |
| op00tal010 |  | Perceuse. | 1.000 | 0.00 | 0.00 |
| mo011 | h | Compagnon professionnel III/CP2 monteur. (main-d'œuvre) | 5.539 | 30.20 | 167.28 |
| mo080 | h | Ouvrier professionnel II/OP monteur. (main-d'œuvre) | 6.137 | 26.02 | 159.68 |
| % | % | Frais de chantier des unités d'ouvrage | 2 % | 1376.97 | 27.54 |
|  |  | Coûts directs |  |  | 1404.51 |
