# Pose d'un précadre en bois sur une cloison en maçonnerie

- Propriété du fichier: CYPE INGENIEROS, S.A.
- Format: FIEBDC-3/2002
- Devise: EUR
- Coûts indirects: 3.00 %
- Frais généraux: 13.00 %
- Bénéfice: 6.00 %
- TVA: 20.00 %

## F Aménagements et finitions

### FK Menuiseries intérieures et meubles

#### FKP Précadres

**FKP020** U Pose d'un précadre en bois sur une cloison en maçonnerie.
Pose d'un précadre en bois sur une cloison en maçonnerie, avec des pattes d'ancrage, avec du mortier de ciment, industriel, avec adjuvant hydrofuge, M-5, après l'exécution de la cloison et avec le revêtement de sol en place, pour fixation postérieure, sur celui-ci, du cadre de la menuiserie extérieure de jusqu'à 2 m² de surface.
Inclut: Implantation. Réalisation d'ouvertures pour encastrer les pattes d'ancrage. Nivellement et mise d'aplomb. Bouchage des trous avec du mortier. Fixation définitive du précadre.
Critère pour le métré: Nombre d'unités prévues, selon documentation graphique du Projet.
Critère pour le mémoire: On mesurera le nombre d'unités réellement exécutées selon les spécifications du Projet.

| Code | U | Désignation | Quantité | Prix | Montant |
|---|---|---|---|---|---|
| mt08aaa010a | m³ | Eau. (matériau) | 0.007 | 1.50 | 0.01 |
| mt09mif010ia | t | Mortier industriel pour maçonnerie, de ciment, couleur grise, avec adjuvant hydrofuge, catégorie M-5 (résistance à la compression 5 N/mm²), fourni en sacs, selon NF EN 998-2. (matériau) | 0.038 | 57.48 | 2.18 |
| mo020 | h | Compagnon professionnel III/CP2 construction. (main-d'œuvre) | 0.433 | 29.25 | 12.67 |
| mo113 | h | Ouvrier d'exécution I/OE1 construction. (main-d'œuvre) | 0.433 | 24.51 | 10.61 |
| % | % | Frais de chantier des unités d'ouvrage | 2 % | 25.47 | 0.51 |
|  |  | Coûts directs |  |  | 25.98 |
