# Bloc-porte intérieur technique battant, anti rayon X, en bois, pour établissement recevant du publique (ERP)

- Propriété du fichier: CYPE INGENIEROS, S.A.
- Format: FIEBDC-3/2002
- Devise: EUR
- Coûts indirects: 3.00 %
- Frais généraux: 13.00 %
- Bénéfice: 6.00 %
- TVA: 20.00 %

## F Aménagements et finitions

### FK Menuiseries intérieures et meubles

#### FKR Portes anti-rayons X

**FKR010** U Bloc-porte intérieur technique battant, anti rayon X, en bois, pour établissement recevant du publique (ERP).
Bloc-porte intérieur technique battant, anti rayon X, en bois, pour établissement recevant du publique, à un vantail, lisse, de 203x82,5x3,5 cm, composé d'âme de panneau de particules agglomérées, avec une feuille de plomb de 1 mm d'épaisseur incorporée dans chacune de ses faces, recouvert avec stratifié à haute pression (HPL), constitué de plusieurs couches de papier kraft imprégnées de résine phénolique, bords thermoplastiques en PVC, châssis en bois massif et cadre en bois de pin avec une feuille de plomb de 2 mm d'épaisseur incorporée. Comprend les pentures, la poignée et la serrure d'acier inoxydable, les accessoires, les ferrures d'attache et la mousse de polyuréthane pour remplissage de l'espace entre le cadre et le mur.
Critère d'évaluation économique: Le prix comprend la mise en place sur site du cadre, vissé.
Inclut: Hébergement et calage du cadre dans la baie du parement. Fixation du cadre au parement avec des vis. Mise en place du vantail. Remplissage de l'espace entre le cadre et le mur avec de la mousse de polyuréthane. Mise en place des ferrures de fermeture et des accessoires.
Critère pour le métré: Nombre d'unités prévues, selon documentation graphique du Projet.
Critère pour le mémoire: On mesurera le nombre d'unités réellement exécutées selon les spécifications du Projet.

| Code | U | Désignation | Quantité | Prix | Montant |
|---|---|---|---|---|---|
| mt22bta040ea | U | Bloc-porte intérieur technique battant, anti rayon X, en bois, pour établissement recevant du publique, à un vantail, lisse, de 203x82,5x3,5 cm, composé d'âme de panneau de particules agglomérées, avec une feuille de plomb de 1 mm d'épaisseur incorporée dans chacune de ses faces, recouvert avec stratifié à haute pression (HPL), constitué de plusieurs couches de papier kraft imprégnées de résine phénolique, bords thermoplastiques en PVC, châssis en bois massif et cadre en bois de pin avec une feuille de plomb de 2 mm d'épaisseur incorporée, avec couvre-joints avec une feuille de plomb de 2 mm d'épaisseur incorporée, les pentures, la poignée et la serrure d'acier inoxydable, accessoires, et charnières. (matériau) | 1.000 | 1025.35 | 1025.35 |
| mt22www040 | U | Aérosol de 750 ml de mousse adhésive autoexpansive, élastique, en polyuréthane monocomposant, de 25 kg/m³ de densité, conductivité thermique 0,0345 W/(mK), 135% d'expansion, élongation jusqu'à rupture 45% et 7 N/cm² de résistance à la traction, stable de -40°C à 90°C; à appliquer au pistolet; selon NF EN 13165. (matériau) | 0.100 | 8.37 | 0.84 |
| op00sie010 |  | Scie sauteuse. | 1.000 | 0.00 | 0.00 |
| op00cep010 |  | Varlope. | 1.000 | 0.00 | 0.00 |
| op00ato010 |  | Tournevis. | 1.000 | 0.00 | 0.00 |
| op00tro010 |  | Scie à tronçonner. | 1.000 | 0.00 | 0.00 |
| mo017 | h | Compagnon professionnel III/CP2 menuisier bois. (main-d'œuvre) | 1.494 | 29.77 | 44.48 |
| mo058 | h | Ouvrier professionnel II/OP menuisier bois. (main-d'œuvre) | 1.255 | 26.23 | 32.92 |
| % | % | Frais de chantier des unités d'ouvrage | 2 % | 1103.59 | 22.07 |
|  |  | Coûts directs |  |  | 1125.66 |
