# Faux plafond continu en plaques de ciment. Système "KNAUF"

- Propriété du fichier: CYPE INGENIEROS, S.A.
- Format: FIEBDC-3/2002
- Devise: EUR
- Coûts indirects: 3.00 %
- Frais généraux: 13.00 %
- Bénéfice: 6.00 %
- TVA: 20.00 %

## F Aménagements et finitions

### FL Revêtements de plafonds

#### FLC Plafonds suspendus non démontables, en plaques de ciment

**FLC020** m² Faux plafond continu en plaques de ciment. Système "KNAUF".
Faux plafond continu suspendu, lisse, situé à une hauteur inférieure à 4 m, finition avec pâte Aquapanel Q4 Finish. Système D282a.es "KNAUF" (12,5+27+27), constitué de: OSSATURE: structure métallique en acier galvanisé de fourrures primaires 60/27 mm avec une modulation de 1000 mm et suspendues du plancher ou de l'élément porteur en béton avec accroches Nonius tous les 750 mm, et de fourrures secondaires fixées perpendiculairement aux primaires avec raccords type éclisse et avec une modulation de 400 mm; PLAQUES: une couche de plaques en ciment Portland Aquapanel Indoor "KNAUF" de 12,5x1200x2400 mm, revêtues d'une couche en fibre de verre imprégnée des deux côtés. Comprend les fixations pour l'ancrage des profilés, la visserie pour la fixation des plaques, les profilés U 30/30 "KNAUF", le mortier de joints Aquapanel Indoor "KNAUF", la bande à joint Aquapanel "KNAUF", l'impression incolore au siloxane GRC "KNAUF", pâte Aquapanel Q4 Finish "KNAUF", pour rebouchage superficiel de plaques, et les accessoires de montage.
Inclut: Implantation des axes de la structure métallique. Mise en place de la bande acoustique. Nivellement et fixation des profilés périmétriques. Signalisation des points d'ancrage au plancher ou à l'élément support. Nivellement et suspension des profilés primaires et secondaires de la structure. Découpe des plaques. Fixation des plaques. Résolution des rencontres et des points singuliers. Traitement des joints. Application de la couche d'impression. Application de la couche de finition.
Critère pour le métré: Surface mesurée entre les parements, selon documentation graphique du Projet, sans déduire les trémies pour les installations.
Critère pour le mémoire: On mesurera la surface réellement exécutée selon les spécifications du Projet, sans déduire les ouvertures de surface inférieure à 1 m².

| Code | U | Désignation | Quantité | Prix | Montant |
|---|---|---|---|---|---|
| mt12pfk012a | m | Profilé U 30/30 en tôle d'acier galvanisé, "KNAUF", épaisseur 0,55 mm. (matériau) | 0.400 | 1.18 | 0.47 |
| mt12pck020b | m | Bande acoustique de dilatation autoadhésive, en mousse de polyuréthane à cellules fermées "KNAUF", de 3,2 mm d'épaisseur et 50 mm de largeur, résistance thermique 0,10 m²K/W, conductivité thermique 0,032 W/(mK). (matériau) | 0.400 | 0.25 | 0.10 |
| mt12psg220 | U | Fixation composée d'une cheville et d'une vis 5x27. (matériau) | 2.300 | 0.06 | 0.14 |
| mt12pek050c | U | Partie supérieure Nonius "KNAUF", 530/630, pour faux plafonds suspendus. (matériau) | 1.500 | 0.61 | 0.92 |
| mt12pek050b | U | Goupille Nonius "KNAUF", pour faux plafonds suspendus. (matériau) | 1.500 | 0.05 | 0.08 |
| mt12pek050a | U | Attache Nonius "KNAUF", pour faux plafonds suspendus. (matériau) | 1.500 | 0.35 | 0.53 |
| mt12ptk010ab | U | Vis LN "KNAUF" 3,5x11. (matériau) | 1.500 | 0.01 | 0.02 |
| mt12pfk011a | m | Fourrure 60/27 "KNAUF", en tôle d'acier galvanisé. (matériau) | 3.200 | 1.71 | 5.47 |
| mt12pek020za | U | Connecteur, pour fourrure 60/27, "KNAUF". (matériau) | 0.800 | 0.20 | 0.16 |
| mt12pek020ra | U | Raccord type éclisse, pour fourrure 60/27, "KNAUF". (matériau) | 2.900 | 0.24 | 0.70 |
| mt12pak010r | m² | Plaque en ciment Portland Aquapanel Indoor "KNAUF" de 12,5x1200x2400 mm, revêtue d'une couche en fibre de verre imprégnée des deux côtés. (matériau) | 1.050 | 18.31 | 19.23 |
| mt12ptk010ch | U | Vis autoforeuse TN "KNAUF" 4,2x70. (matériau) | 22.000 | 0.04 | 0.88 |
| mt12pak060i | kg | Mortier de joints Aquapanel Indoor "KNAUF", couleur grise. (matériau) | 0.600 | 2.68 | 1.61 |
| mt12pak050d | m | Bande de joints Aquapanel "KNAUF". (matériau) | 2.100 | 0.41 | 0.86 |
| mt12pak085d | l | Impression incolore au siloxane GRC "KNAUF". (matériau) | 0.200 | 4.12 | 0.82 |
| mt12pak095d | kg | Pâte Aquapanel Q4 Finish "KNAUF", finition lisse, couleur blanche, pour traitement des joints et rebouchage superficiel de plaques. (matériau) | 1.700 | 2.99 | 5.08 |
| op00fre010 |  | Fraiseuse. | 1.000 | 0.00 | 0.00 |
| op00ato010 |  | Tournevis. | 1.000 | 0.00 | 0.00 |
| mo015 | h | Compagnon professionnel III/CP2 monteur de faux plafonds en plaques de plâtre. (main-d'œuvre) | 0.322 | 31.65 | 10.19 |
| mo082 | h | Ouvrier professionnel II/OP monteur de faux plafonds en plaques de plâtre. (main-d'œuvre) | 0.322 | 27.27 | 8.78 |
| % | % | Frais de chantier des unités d'ouvrage | 2 % | 56.04 | 1.12 |
|  |  | Coûts directs |  |  | 57.16 |
