# Trappe pour faux plafond continu en plaques de plâtre. Système "KNAUF"

- Propriété du fichier: CYPE INGENIEROS, S.A.
- Format: FIEBDC-3/2002
- Devise: EUR
- Coûts indirects: 3.00 %
- Frais généraux: 13.00 %
- Bénéfice: 6.00 %
- TVA: 20.00 %

## F Aménagements et finitions

### FL Revêtements de plafonds

#### FLN Plafonds suspendus non démontables, en plaques de plâtre

**FLN100** U Trappe pour faux plafond continu en plaques de plâtre. Système "KNAUF".
Trappe d'accès gamme Especial, Revo Cleaneo 12/25 Q, système E112.c "KNAUF", de 401x401, constituée de cadre en aluminium et porte de plaque de plâtre avec perforations carrées 12/25 Q, Cleaneo Akustik Cuadrada, de 12,5 mm d'épaisseur, pour faux plafond continu en plaques de plâtre. Comprend les accessoires de montage.
Inclut: Marquage et découpe de la plaque de plâtre. Mise en place de la trappe. Résolution des rencontres et des points singuliers.
Critère pour le métré: Nombre d'unités prévues, selon documentation graphique du Projet.
Critère pour le mémoire: On mesurera le nombre d'unités réellement mises en place selon les spécifications du Projet.

| Code | U | Désignation | Quantité | Prix | Montant |
|---|---|---|---|---|---|
| mt12ppk065pf | m² | Trappe d'accès gamme Especial, Revo Cleaneo 12/25 Q, système E112.c "KNAUF", de 401x401, constituée de cadre en aluminium et porte de plaque de plâtre avec perforations carrées 12/25 Q, Cleaneo Akustik Cuadrada, de 12,5 mm d'épaisseur. (matériau) | 1.000 | 62.53 | 62.53 |
| op00fre010 |  | Fraiseuse. | 0.100 | 0.00 | 0.00 |
| mo015 | h | Compagnon professionnel III/CP2 monteur de faux plafonds en plaques de plâtre. (main-d'œuvre) | 0.347 | 30.20 | 10.48 |
| mo082 | h | Ouvrier professionnel II/OP monteur de faux plafonds en plaques de plâtre. (main-d'œuvre) | 0.174 | 26.02 | 4.53 |
| % | % | Frais de chantier des unités d'ouvrage | 2 % | 77.54 | 1.55 |
|  |  | Coûts directs |  |  | 79.09 |
