# Réparation d'un faux plafond en dalles de plâtre présentant des fissures généralisée, avec un mastic élastique

- Propriété du fichier: CYPE INGENIEROS, S.A.
- Format: FIEBDC-3/2002
- Devise: EUR
- Coûts indirects: 3.00 %
- Frais généraux: 13.00 %
- Bénéfice: 6.00 %
- TVA: 20.00 %

## F Aménagements et finitions

### FL Revêtements de plafonds

#### FLR Réparation

**FLR010** m² Réparation d'un faux plafond en dalles de plâtre présentant des fissures généralisée, avec un mastic élastique.
Réparation d'un faux plafond en dalles de plâtre avec des fissures généralisées par application, avec une spatule, de couches successives de mastic élastique avec fifres, jusqu'à atteindre une épaisseur moyenne totale de 1 mm, avec un rendement de 1,25 kg/m², élimination préalable du matériau libre et non consolidé, pour ensuite réaliser la finition finale (non comprise dans ce prix). Comprend le retrait et le chargement manuel des décombres dans le camion ou la benne. Totalement terminée, en attente de peinture (non comprise dans ce prix).
Inclut: Préparation du support. Application du mastic. Nettoyage des restes d'ouvrage. Retrait des décombres. Chargement des décombres dans le camion ou la benne.
Critère pour le métré: Surface mesurée selon documentation graphique du Projet.
Critère pour le mémoire: On mesurera la surface réellement exécutée selon les spécifications du Projet.

| Code | U | Désignation | Quantité | Prix | Montant |
|---|---|---|---|---|---|
| mt15dag505a | kg | Mastic élastique avec fibres à base de polymères spéciaux en émulsion aqueuse et granulats sélectionnés, couleur blanche. (matériau) | 1.250 | 15.84 | 19.80 |
| mo038 | h | Compagnon professionnel III/CP2 peintre. (main-d'œuvre) | 0.068 | 29.25 | 1.99 |
| mo076 | h | Ouvrier professionnel II/OP peintre. (main-d'œuvre) | 0.068 | 26.02 | 1.77 |
| % | % | Frais de chantier des unités d'ouvrage | 2 % | 23.56 | 0.47 |
|  |  | Coûts directs |  |  | 24.03 |
