# Bardage métallique avec une tôle d'acier laminé à chaud

- Propriété du fichier: CYPE INGENIEROS, S.A.
- Format: FIEBDC-3/2002
- Devise: EUR
- Coûts indirects: 3.00 %
- Frais généraux: 13.00 %
- Bénéfice: 6.00 %
- TVA: 20.00 %

## F Aménagements et finitions

### FM Revêtements de murs

#### FME Métallique

**FME030** m² Bardage métallique avec une tôle d'acier laminé à chaud.
Bardage métallique avec tôle en acier laminé à chaud NF EN 10025 S275JR, de 6 mm d'épaisseur, finition galvanisé à chaud, avec traitement anticorrosion C4 pour un degré de durabilité M, selon NF EN ISO 12944-1. Mise en place: système de fixation cachée avec vis en acier galvanisé sur sous-structure support constituée de profilés en acier laminé de 40x20 mm, finition galvanisée à chaud, avec une séparation de 600 mm. Comprend les ancrages mécaniques pour la fixation de l'ossature de soutien au parement.
Inclut: Nettoyage et préparation de la surface support. Implantation. Fixation des profilés sur le parement. Découpe et préparation du revêtement. Mise en place et fixation du revêtement. Résolution des rencontres et des points singuliers.
Critère pour le métré: Surface mesurée selon documentation graphique du Projet, en déduisant les ouvertures de surface supérieure à 2 m².
Critère pour le mémoire: On mesurera la surface réellement exécutée selon les spécifications du Projet, en déduisant les ouvertures de surface supérieure à 2 m².

| Code | U | Désignation | Quantité | Prix | Montant |
|---|---|---|---|---|---|
| mt07ala010ddc | kg | Acier laminé NF EN 10025 S275JR, en profilés laminés à chaud, pièces simples, pour applications structurales, des séries L, LD, T, rond, carré, rectangulaire ou fer plat, finition galvanisé à chaud. Travaillé et monté en atelier, à placer avec assemblages boulonnés sur site. (matériau) | 1.660 | 3.05 | 5.06 |
| mt26aaa033a | U | Ancrage mécanique avec cheville en nylon et vis en acier galvanisé, à tête fraisée. (matériau) | 12.000 | 0.29 | 3.48 |
| mt29pme050f | kg | Tôle en acier laminé à chaud NF EN 10025 S275JR, de 6 mm d'épaisseur, finition galvanisé à chaud. (matériau) | 49.500 | 1.23 | 60.89 |
| mt29pme055 | m² | Traitement anticorrosion C4 pour un degré de durabilité M, selon NF EN ISO 12944-1, composé de nettoyage et dégraissage de la surface avec un détergent et de l'eau sous pression (15-20 Pa) et rinçage postérieur; application ultérieure d'une double couche intermédiaire de peinture époxy, d'au moins 180 microns d'épaisseur, et une couche de finition à base de polyuréthane, d'au moins 60 microns d'épaisseur, couleur à choisir. (matériau) | 2.050 | 14.09 | 28.88 |
| mt29pme040a | U | Vis en acier galvanisé. (matériau) | 9.330 | 0.32 | 2.99 |
| mo018 | h | Compagnon professionnel III/CP2 menuisier PVC et métal. (main-d'œuvre) | 0.832 | 31.13 | 25.90 |
| mo059 | h | Ouvrier professionnel II/OP menuisier PVC et métal. (main-d'œuvre) | 0.832 | 27.36 | 22.76 |
| % | % | Frais de chantier des unités d'ouvrage | 2 % | 149.96 | 3.00 |
|  |  | Coûts directs |  |  | 152.96 |
