# Suppression d'une couche de peinture de parement intérieur

- Propriété du fichier: CYPE INGENIEROS, S.A.
- Format: FIEBDC-3/2002
- Devise: EUR
- Coûts indirects: 3.00 %
- Frais généraux: 13.00 %
- Bénéfice: 6.00 %
- TVA: 20.00 %

## F Aménagements et finitions

### FP Peintures

#### FPR Réparation

**FPR010** m² Suppression d'une couche de peinture de parement intérieur.
Suppression d'une couche de peinture peinture plastique, finition lisse, appliquée sur parement vertical intérieur, avec des moyens manuels, avec raclette et spatule, et l'application au pinceau de 0,175 l/m² de décapant universel de haute efficacité, en imprégnant la peinture existante, et en la supprimant avec une spatule une fois ramollie.
Inclut: Protection des éléments du contour qui pourraient être affectés pendant les travaux. Application du décapant. Suppression de la couche de peinture. Retrait et entassement des restes générés. Chargement des restes générés dans le camion ou la benne.
Critère pour le métré: Surface mesurée selon documentation graphique du Projet.
Critère pour le mémoire: On mesurera la surface réellement exécutée selon les spécifications du Projet.

| Code | U | Désignation | Quantité | Prix | Montant |
|---|---|---|---|---|---|
| mt27pfj201a | l | Décapant universel de haute efficacité, à base de dissolvants organiques, à appliquer à la brosse ou au rouleau. (matériau) | 0.175 | 15.81 | 2.77 |
| op00dec010 |  | Décapeur. | 1.000 | 0.00 | 0.00 |
| mo076 | h | Ouvrier professionnel II/OP peintre. (main-d'œuvre) | 0.183 | 26.02 | 4.76 |
| % | % | Frais de chantier des unités d'ouvrage | 2 % | 7.53 | 0.15 |
|  |  | Coûts directs |  |  | 7.68 |
