# Lasure naturelle pour bois

- Propriété du fichier: CYPE INGENIEROS, S.A.
- Format: FIEBDC-3/2002
- Devise: EUR
- Coûts indirects: 3.00 %
- Frais généraux: 13.00 %
- Bénéfice: 6.00 %
- TVA: 20.00 %

## F Aménagements et finitions

### FP Peintures

#### FPS Lasures naturelles

**FPS010** m² Lasure naturelle pour bois.
Application manuelle de deux couches de lasure naturelle pour intérieur, à pore ouvert, incolore, finition brillante, non diluée, (rendement: 0,08 l/m² chaque couche); (), sur surface de revêtement mural en bois, à l'intérieur. Comprend liquide protecteur incolore pour traitement préventif contre les insectes xylophages.
Critère d'évaluation économique: Le prix comprend la protection des éléments du contour qui pourraient être affectés pendant les travaux.
Inclut: Application du traitement. Application de deux couches de finition.
Critère pour le métré: Surface mesurée selon documentation graphique du Projet.
Critère pour le mémoire: On mesurera la surface réellement exécutée selon les spécifications du Projet.

| Code | U | Désignation | Quantité | Prix | Montant |
|---|---|---|---|---|---|
| mt27tlr060a | l | Liquide protecteur incolore pour traitement préventif contre les insectes xylophages, à appliquer à la brosse ou au rouleau. (matériau) | 0.063 | 11.04 | 0.70 |
| mt27lsn020a | l | Lasure naturelle pour intérieur, à pore ouvert, incolore, finition brillante, à base d'huiles végétales, résines végétales et pigments naturels, avec un contenu de substances organiques volatiles (VOC) < 140 g/l, à appliquer à la brosse ou au pistolet. (matériau) | 0.160 | 12.69 | 2.03 |
| op00tal020 |  | Malaxeur électrique. | 1.000 | 0.00 | 0.00 |
| mo038 | h | Compagnon professionnel III/CP2 peintre. (main-d'œuvre) | 0.293 | 29.25 | 8.57 |
| mo076 | h | Ouvrier professionnel II/OP peintre. (main-d'œuvre) | 0.059 | 26.02 | 1.54 |
| % | % | Frais de chantier des unités d'ouvrage | 2 % | 12.84 | 0.26 |
|  |  | Coûts directs |  |  | 13.10 |
