# Démolition d'une poutre, d'une poutrelle ou d'un poitrail en bois

- Propriété du fichier: CYPE INGENIEROS, S.A.
- Format: FIEBDC-3/2002
- Devise: EUR
- Coûts indirects: 3.00 %
- Frais généraux: 13.00 %
- Bénéfice: 6.00 %
- TVA: 20.00 %

## G Structure et gros oeuvre

### GO Poteaux, poutres et ossatures

#### GOD Démolition

**GOD040** m Démolition d'une poutre, d'une poutrelle ou d'un poitrail en bois.
Démontage pour sa réutilisation d'un poitrail en bois de 1001 à 1600 cm² de section et 5 à 6 m de longueur moyenne, avec des moyens manuels et tronçonneuse, et chargement manuel dans le camion ou la benne.
Critère d'évaluation économique: Le prix comprend le démontage des éléments de fixation.
Inclut: Démontage de l'élément, avec étaiement de celui-ci si nécessaire. Classement et étiquetage. Stockage des matériaux à réutiliser. Chargement manuel du matériau à réutiliser sur le camion. Retrait et entassement des restes de travaux. Nettoyage des restes d'ouvrage. Chargement manuel des restes de travaux dans le camion ou la benne.
Critère pour le métré: Longueur mesurée selon documentation graphique du Projet.
Critère pour le mémoire: On mesurera la longueur réellement démontée selon les spécifications du Projet.

| Code | U | Désignation | Quantité | Prix | Montant |
|---|---|---|---|---|---|
| mq09sie010 | h | Tronçonneuse à essence, de 50 cm de lame et 2 kW de puissance. (matériel) | 0.438 | 3.36 | 1.47 |
| mo058 | h | Ouvrier professionnel II/OP menuisier bois. (main-d'œuvre) | 0.912 | 26.23 | 23.92 |
| mo112 | h | Ouvrier d'exécution I/OE2 construction. (main-d'œuvre) | 0.912 | 25.31 | 23.08 |
| % | % | Frais de chantier des unités d'ouvrage | 2 % | 48.47 | 0.97 |
|  |  | Coûts directs |  |  | 49.44 |
