# Poteau préfabriqué en béton armé, imitation bois

- Propriété du fichier: CYPE INGENIEROS, S.A.
- Format: FIEBDC-3/2002
- Devise: EUR
- Coûts indirects: 3.00 %
- Frais généraux: 13.00 %
- Bénéfice: 6.00 %
- TVA: 20.00 %

## G Structure et gros oeuvre

### GO Poteaux, poutres et ossatures

#### GOF Béton préfabriqué

**GOF020** U Poteau préfabriqué en béton armé, imitation bois.
Poteau préfabriqué en béton armé, de 30x30 cm et section creuse, de 125 cm de hauteur, avec 4 barres d'acier de 12 mm de diamètre, finition imitation bois, avec une couche de lasure. Comprend béton C25/30 (XC2(F); D20; S2; Cl 0,4) pour remplissage du poteau, pièce tronco-pyramidale pour appui, pièce plate pour arrêt supérieur et pièce chapiteau pour arrêt supérieur.
Inclut: Implantation des poteaux. Levage et présentation des poteaux par grue. Ajustez la position et le nivellement. Montage et démontage des étais complémentaires.
Critère pour le métré: Nombre d'unités prévues, selon documentation graphique du Projet.
Critère pour le mémoire: On mesurera le nombre d'unités réellement exécutées selon les spécifications du Projet.

| Code | U | Désignation | Quantité | Prix | Montant |
|---|---|---|---|---|---|
| mt07pha080b | U | Poteau préfabriqué en béton armé, de 30x30 cm et section creuse, de 125 cm de hauteur, avec 4 barres d'acier de 12 mm de diamètre, finition imitation bois, avec une couche de lasure. (matériau) | 1.000 | 399.64 | 399.64 |
| mt07pha081a | U | Pièce tronco-pyramidale de 37x37 cm de base inférieure, 32x32 cm de base supérieure et 35 cm de hauteur, finition imitation bois, avec une couche de lasure, pour l'appui de poteau préfabriqué en béton armé, de 30x30 cm et section creuse. (matériau) | 1.000 | 104.70 | 104.70 |
| mt07pha082a | U | Pièce plate de 33x33x3 cm, finition imitation bois, avec une couche de lasure, pour arrêt supérieur de poteau préfabriqué en béton armé, de 30x30 cm et section creuse. (matériau) | 1.000 | 18.43 | 18.43 |
| mt07pha082b | U | Pièce chapiteau de 33x33x3 cm, finition imitation bois, avec une couche de lasure, pour arrêt supérieur de poteau préfabriqué en béton armé, de 30x30 cm et section creuse. (matériau) | 1.000 | 106.70 | 106.70 |
| mt10haf030gOEg | m³ | Béton C25/30 (XC2(F); D20; S2; Cl 0,4), prêt à l'emploi, selon NF EN 206. (matériau) | 0.061 | 140.07 | 8.54 |
| mq07gte010a | h | Grue autopropulsée à bras télescopique avec une capacité d'élévation de 12 t et 20 m de hauteur maximale de travail. (matériel) | 0.239 | 54.88 | 13.12 |
| mo046 | h | Compagnon professionnel III/CP2 monteur de structures préfabriquées en béton. (main-d'œuvre) | 0.439 | 30.72 | 13.49 |
| mo093 | h | Ouvrier professionnel II/OP monteur de structures préfabriquées en béton. (main-d'œuvre) | 0.693 | 27.32 | 18.93 |
| % | % | Frais de chantier des unités d'ouvrage | 2 % | 683.55 | 13.67 |
|  |  | Coûts directs |  |  | 697.22 |
