# Poteau préfabriqué en béton armé, imitation bois

- Propriété du fichier: CYPE INGENIEROS, S.A.
- Format: FIEBDC-3/2002
- Devise: EUR
- Coûts indirects: 3.00 %
- Frais généraux: 13.00 %
- Bénéfice: 6.00 %
- TVA: 20.00 %

## G Structure et gros oeuvre

### GO Poteaux, poutres et ossatures

#### GOF Béton préfabriqué

**GOF020** U Poteau préfabriqué en béton armé, imitation bois.
Poteau préfabriqué en béton armé, de 30x30 cm et section creuse, de 225 cm de hauteur, avec 4 barres d'acier de 12 mm de diamètre, finition imitation bois, avec une couche de lasure. Comprend béton C25/30 (XC2(F); D20; S2; Cl 0,4) pour remplissage du poteau et pièce plate pour arrêt supérieur.
Inclut: Implantation des poteaux. Levage et présentation des poteaux par grue. Ajustez la position et le nivellement. Montage et démontage des étais complémentaires.
Critère pour le métré: Nombre d'unités prévues, selon documentation graphique du Projet.
Critère pour le mémoire: On mesurera le nombre d'unités réellement exécutées selon les spécifications du Projet.

| Code | U | Désignation | Quantité | Prix | Montant |
|---|---|---|---|---|---|
| mt07pha080f | U | Poteau préfabriqué en béton armé, de 30x30 cm et section creuse, de 225 cm de hauteur, avec 4 barres d'acier de 12 mm de diamètre, finition imitation bois, avec une couche de lasure. (matériau) | 1.000 | 399.64 | 399.64 |
| mt07pha082a | U | Pièce plate de 33x33x3 cm, finition imitation bois, avec une couche de lasure, pour arrêt supérieur de poteau préfabriqué en béton armé, de 30x30 cm et section creuse. (matériau) | 1.000 | 18.43 | 18.43 |
| mt10haf030gOEg | m³ | Béton C25/30 (XC2(F); D20; S2; Cl 0,4), prêt à l'emploi, selon NF EN 206. (matériau) | 0.110 | 140.07 | 15.41 |
| mq07gte010a | h | Grue autopropulsée à bras télescopique avec une capacité d'élévation de 12 t et 20 m de hauteur maximale de travail. (matériel) | 0.268 | 54.88 | 14.71 |
| mo046 | h | Compagnon professionnel III/CP2 monteur de structures préfabriquées en béton. (main-d'œuvre) | 0.347 | 30.72 | 10.66 |
| mo093 | h | Ouvrier professionnel II/OP monteur de structures préfabriquées en béton. (main-d'œuvre) | 0.631 | 27.32 | 17.24 |
| % | % | Frais de chantier des unités d'ouvrage | 2 % | 476.09 | 9.52 |
|  |  | Coûts directs |  |  | 485.61 |
