# Contreventement de plancher à ossature légère de profilés (light steel framing) avec panneau structural

- Propriété du fichier: CYPE INGENIEROS, S.A.
- Format: FIEBDC-3/2002
- Devise: EUR
- Coûts indirects: 3.00 %
- Frais généraux: 13.00 %
- Bénéfice: 6.00 %
- TVA: 20.00 %

## G Structure et gros oeuvre

### GP Planchers

#### GPL Ossature légère métallique

**GPL020** m² Contreventement de plancher à ossature légère de profilés (light steel framing) avec panneau structural.
Contreventement de plancher à ossature légère de profilés (light steel framing) avec panneau structural de particules de bois pour usage en milieu sec, type P4, selon NF EN 312, Superpan Tech P4 TG-4 Gris I Antidérapant / Blanco Super "FINSA", de 2400x900 mm et 30 mm d'épaisseur, à rainure et languette sur ses quatre côtés, finition Gris I Antidérapant sur une face et Blanco Super sur l'autre face, fixé à la structure avec vis autoforeuses à tête fraisée, d'acier galvanisé, de 5,5 mm de diamètre et 76 mm de longueur.
Inclut: Implantation et marquage des axes. Préparation et découpe des panneaux. Fixation des panneaux à la structure.
Critère pour le métré: Surface mesurée selon documentation graphique du Projet, sans déduire les ouvertures inférieures à 1 m² et en déduisant, dans les ouvertures de surface supérieure à 1 m², l'excès sur 1 m².
Critère pour le mémoire: On mesurera la surface réellement exécutée selon les spécifications du Projet, sans déduire les ouvertures inférieures à 1 m² et en déduisant, dans les ouvertures de surface supérieure à 1 m², l'excès sur 1 m².

| Code | U | Désignation | Quantité | Prix | Montant |
|---|---|---|---|---|---|
| mt08eff020s | m² | Panneau structural de particules de bois pour usage en milieu sec, type P4, selon NF EN 312, Superpan Tech P4 TG-4 Gris I Antidérapant / Blanco Super "FINSA", de 2400x900 mm et 30 mm d'épaisseur, à rainure et languette sur ses quatre côtés, finition Gris I Antidérapant sur une face et Blanco Super sur l'autre face, Euroclasse D-s2, d0 de réaction au feu, selon NF EN 13501-1, classe E1 en émission de formaldéhyde, selon NF EN 13986. (matériau) | 1.000 | 22.85 | 22.85 |
| mt13pst110a | U | Vis autoforeuse à tête fraisée, d'acier galvanisé, de 5,5 mm de diamètre et 76 mm de longueur. (matériau) | 8.333 | 0.17 | 1.42 |
| op00cep010 |  | Varlope. | 1.000 | 0.00 | 0.00 |
| op00cor050 |  | Coupeuse manuelle de bois, à disque. | 1.000 | 0.00 | 0.00 |
| mo048 | h | Compagnon professionnel III/CP2 charpentier bois. (main-d'œuvre) | 0.197 | 30.72 | 6.05 |
| mo095 | h | Ouvrier professionnel II/OP charpentier bois. (main-d'œuvre) | 0.099 | 27.32 | 2.70 |
| % | % | Frais de chantier des unités d'ouvrage | 2 % | 33.02 | 0.66 |
|  |  | Coûts directs |  |  | 33.68 |
