# Grue autopropulsée avec bras télescopique

- Propriété du fichier: CYPE INGENIEROS, S.A.
- Format: FIEBDC-3/2002
- Devise: EUR
- Coûts indirects: 3.00 %
- Frais généraux: 13.00 %
- Bénéfice: 6.00 %
- TVA: 20.00 %

## P Interventions préalables

### PH Équipements pour travaux en hauteur

#### PHA Grues autopropulsées

**PHA010** h Grue autopropulsée avec bras télescopique.
Grue autopropulsée à bras télescopique avec une capacité d'élévation de 80 t et 72 m de hauteur maximum de travail.
Critère pour le métré: Temps estimé.
Critère pour le mémoire: Amortissement sous forme de location à l'heure, selon les conditions définies dans le contrat souscrit avec l'entreprise fournisseur.

| Code | U | Désignation | Quantité | Prix | Montant |
|---|---|---|---|---|---|
| mq07gte010h | h | Grue autopropulsée à bras télescopique avec une capacité d'élévation de 80 t et 72 m de hauteur maximale de travail. (matériel) | 1.159 | 147.84 | 171.35 |
| % | % | Frais de chantier des unités d'ouvrage | 2 % | 171.35 | 3.43 |
|  |  | Coûts directs |  |  | 174.78 |
