# Location d'un monte-charges

- Propriété du fichier: CYPE INGENIEROS, S.A.
- Format: FIEBDC-3/2002
- Devise: EUR
- Coûts indirects: 3.00 %
- Frais généraux: 13.00 %
- Bénéfice: 6.00 %
- TVA: 20.00 %

## P Interventions préalables

### PH Équipements pour travaux en hauteur

#### PHM Monte-charges

**PHM010** U Location d'un monte-charges.
Location mensuelle d'un monte-charges de chantier avec un système d'élévation composé de câble et tambour d'enroulement, pour le transport des matériaux, de 4 arrêts et 400 kg de charge maximale.
Critère d'évaluation économique: Le prix comprend la maintenance et l'assurance de responsabilité civile.
Inclut: Révision périodique pour garantir sa stabilité et les conditions de sécurité.
Critère pour le métré: Nombre d'unités prévues, selon documentation graphique du Projet.
Critère pour le mémoire: Amortissement sous forme de location mensuelle, selon les conditions définies dans le contrat souscrit avec l'entreprise fournisseur.

| Code | U | Désignation | Quantité | Prix | Montant |
|---|---|---|---|---|---|
| mq07mon010b | U | Location mensuelle de monte-charges de chantier avec câble et tambour d'enroulement pour le transport de matériaux de 4 arrêts et 400 kg de charge maximale. (matériel) | 1.159 | 477.64 | 553.58 |
| % | % | Frais de chantier des unités d'ouvrage | 2 % | 553.58 | 11.07 |
|  |  | Coûts directs |  |  | 564.65 |
