# Transport et retrait d'un monte-charges de chantier

- Propriété du fichier: CYPE INGENIEROS, S.A.
- Format: FIEBDC-3/2002
- Devise: EUR
- Coûts indirects: 3.00 %
- Frais généraux: 13.00 %
- Bénéfice: 6.00 %
- TVA: 20.00 %

## P Interventions préalables

### PH Équipements pour travaux en hauteur

#### PHM Monte-charges

**PHM020** U Transport et retrait d'un monte-charges de chantier.
Transport et retrait d'un monte-charges de chantier avec système d'élévation composé de câble et tambour d'enroulement, pour le transport des matériaux, de 6 arrêts et 500 kg de charge maximale.
Critère pour le métré: Nombre d'unités prévues, selon documentation graphique du Projet.
Critère pour le mémoire: On mesurera le nombre d'unités réellement exécutées selon les spécifications du Projet.

| Code | U | Désignation | Quantité | Prix | Montant |
|---|---|---|---|---|---|
| mq07mon020i | U | Transport et retrait de monte-charges de chantier avec câble et tambour d'enroulement pour le transport de matériaux de 6 arrêts et 500 kg de charge maximale. (matériel) | 1.159 | 1055.99 | 1223.89 |
| % | % | Frais de chantier des unités d'ouvrage | 2 % | 1223.89 | 24.48 |
|  |  | Coûts directs |  |  | 1248.37 |
