# Montage et démontage d'un monte-charges

- Propriété du fichier: CYPE INGENIEROS, S.A.
- Format: FIEBDC-3/2002
- Devise: EUR
- Coûts indirects: 3.00 %
- Frais généraux: 13.00 %
- Bénéfice: 6.00 %
- TVA: 20.00 %

## P Interventions préalables

### PH Équipements pour travaux en hauteur

#### PHM Monte-charges

**PHM030** U Montage et démontage d'un monte-charges.
Montage et démontage d'un monte-charges de chantier avec système d'élévation composé de fermeture et piston, pour le transport des matériaux, de 10 arrêts et 1500 kg de charge maximale.
Inclut: Implantation des appuis. Nettoyage et préparation de la surface d'appui et protection des espaces affectés. Montage et mise en place des composants. Démontage et retrait du monte-charges.
Critère pour le métré: Nombre d'unités prévues, selon documentation graphique du Projet.
Critère pour le mémoire: On mesurera le nombre d'unités réellement exécutées selon les spécifications du Projet.

| Code | U | Désignation | Quantité | Prix | Montant |
|---|---|---|---|---|---|
| mq07mon120h | U | Montage et démontage de monte-charges de chantier à crémaillère pour le transport de matériaux de 10 arrêts et 1500 kg de charge maximale. (matériel) | 1.159 | 674.70 | 781.98 |
| % | % | Frais de chantier des unités d'ouvrage | 2 % | 781.98 | 15.64 |
|  |  | Coûts directs |  |  | 797.62 |
