# Chargement et transport manuel de décombres, de terres et/ou de produits excédants de l'excavation

- Propriété du fichier: CYPE INGENIEROS, S.A.
- Format: FIEBDC-3/2002
- Devise: EUR
- Coûts indirects: 3.00 %
- Frais généraux: 13.00 %
- Bénéfice: 6.00 %
- TVA: 20.00 %

## P Interventions préalables

### PQ Travaux archéologiques

#### PQE Fouilles archéologiques et transports

**PQE090** m³ Chargement et transport manuel de décombres, de terres et/ou de produits excédants de l'excavation.
Chargement et transport manuel de décombres, de terres et/ou de produits excédants des excavations archéologiques, depuis le point d'inspection archéologique, où se trouvent les dépôts, jusqu'à la benne ou au dumper, pour son postérieur transport à une décharge autorisée. Comprend l'humidification préalable au transport.
Critère d'évaluation économique: Le prix ne comprend pas le transport.
Inclut: Chargement dans le camion des décombres, des terres et des autres produits de l'excavation. Transport et décharge. Entassement de la zone désignée.
Critère pour le métré: Volume mesuré selon documentation graphique du Projet.
Critère pour le mémoire: On mesurera, y compris le foisonnement, le volume de déchets réellement transporté selon les spécifications du Projet.

| Code | U | Désignation | Quantité | Prix | Montant |
|---|---|---|---|---|---|
| mo112 | h | Ouvrier d'exécution I/OE2 construction. (main-d'œuvre) | 1.070 | 25.31 | 27.08 |
| % | % | Frais de chantier des unités d'ouvrage | 2 % | 27.08 | 0.54 |
|  |  | Coûts directs |  |  | 27.62 |
