# Essai sur tuiles en béton

- Propriété du fichier: CYPE INGENIEROS, S.A.
- Format: FIEBDC-3/2002
- Devise: EUR
- Coûts indirects: 3.00 %
- Frais généraux: 13.00 %
- Bénéfice: 6.00 %
- TVA: 20.00 %

## Q Contrôle de qualité et essais

### QP Préfabriqués en béton

#### QPT Tuiles

**QPT010** U Essai sur tuiles en béton.
Essais à réaliser en laboratoire accrédité dans le domaine technique correspondant, sur un échantillon de tuile de béton, pris sur site, pour la détermination des caractéristiques suivantes: résistance à la flexion selon NF EN 491, selon NF EN 491, selon NF EN 491, résistance au gel selon NF EN 491, adhérence de granule selon NF EN 491, absorption d'eau selon NF EN 491. Comprend le déplacement au site et le rapport des résultats.
Inclut: Déplacement sur chantier. Prise d'échantillons. Réalisation des essais. Rédaction d'un rapport des résultats des essais réalisés.
Critère pour le métré: Essai à réaliser, selon documentation du Plan de contrôle de qualité.

| Code | U | Désignation | Quantité | Prix | Montant |
|---|---|---|---|---|---|
| mt49des010 | U | Répercussion de déplacement sur site pour la prise d'échantillons. (matériau) | 1.000 | 0.74 | 0.74 |
| mt49tho010 | U | Prise sur chantier d'échantillons de tuiles en béton, dont le poids ne dépasse pas 50 kg. (matériau) | 1.000 | 29.68 | 29.68 |
| mt49tho030 | U | Essai pour déterminer la résistance à la flexion d'un échantillon de tuiles en béton, selon NF EN 491. (matériau) | 1.000 | 189.34 | 189.34 |
| mt49tho060 | U | Essai pour déterminer la résistance au gel d'un échantillon de tuiles en béton, selon NF EN 491. (matériau) | 1.000 | 135.85 | 135.85 |
| mt49tho070 | U | Essai pour déterminer l'adhérence de granule d'un échantillon de tuiles en béton, selon NF EN 491. (matériau) | 1.000 | 50.03 | 50.03 |
| mt49tho080 | U | Essai pour déterminer l'absorption d'eau d'un échantillon de tuiles en béton, selon NF EN 491. (matériau) | 1.000 | 60.86 | 60.86 |
| mt49tho020 | U | Rapport des résultats des essais réalisés sur un échantillon de tuiles en béton. (matériau) | 1.000 | 89.07 | 89.07 |
| % | % | Frais de chantier des unités d'ouvrage | 2 % | 555.57 | 11.11 |
|  |  | Coûts directs |  |  | 566.68 |
