# Essai sur tuiles en béton

- Propriété du fichier: CYPE INGENIEROS, S.A.
- Format: FIEBDC-3/2002
- Devise: EUR
- Coûts indirects: 3.00 %
- Frais généraux: 13.00 %
- Bénéfice: 6.00 %
- TVA: 20.00 %

## Q Contrôle de qualité et essais

### QP Préfabriqués en béton

#### QPT Tuiles

**QPT010** U Essai sur tuiles en béton.
Essais à réaliser en laboratoire accrédité dans le domaine technique correspondant, sur un échantillon de tuile de béton, pris sur site, pour la détermination des caractéristiques suivantes: selon NF EN 491, résistance à l'impact selon NF EN 491, perméabilité à l'eau selon NF EN 491, selon NF EN 491, selon NF EN 491, absorption d'eau selon NF EN 491. Comprend le déplacement au site et le rapport des résultats.
Inclut: Déplacement sur chantier. Prise d'échantillons. Réalisation des essais. Rédaction d'un rapport des résultats des essais réalisés.
Critère pour le métré: Essai à réaliser, selon documentation du Plan de contrôle de qualité.

| Code | U | Désignation | Quantité | Prix | Montant |
|---|---|---|---|---|---|
| mt49des010 | U | Répercussion de déplacement sur site pour la prise d'échantillons. (matériau) | 1.000 | 0.74 | 0.74 |
| mt49tho010 | U | Prise sur chantier d'échantillons de tuiles en béton, dont le poids ne dépasse pas 50 kg. (matériau) | 1.000 | 29.68 | 29.68 |
| mt49tho040 | U | Essai pour déterminer la résistance à l'impact d'un échantillon de tuiles en béton, selon NF EN 491. (matériau) | 1.000 | 82.50 | 82.50 |
| mt49tho050 | U | Essai pour déterminer la perméabilité à l'eau d'un échantillon de tuiles en béton, selon NF EN 491. (matériau) | 1.000 | 137.28 | 137.28 |
| mt49tho080 | U | Essai pour déterminer l'absorption d'eau d'un échantillon de tuiles en béton, selon NF EN 491. (matériau) | 1.000 | 60.86 | 60.86 |
| mt49tho020 | U | Rapport des résultats des essais réalisés sur un échantillon de tuiles en béton. (matériau) | 1.000 | 89.07 | 89.07 |
| % | % | Frais de chantier des unités d'ouvrage | 2 % | 400.13 | 8.00 |
|  |  | Coûts directs |  |  | 408.13 |
