# Remplacement de l'appui de fenêtre existant par appui de fenêtre métallique, avec isolation thermique

- Propriété du fichier: CYPE INGENIEROS, S.A.
- Format: FIEBDC-3/2002
- Devise: EUR
- Coûts indirects: 3.00 %
- Frais généraux: 13.00 %
- Bénéfice: 6.00 %
- TVA: 20.00 %

## R Rénovation énergétique

### RP Ponts thermiques

#### RPA Appuis de baies

**RPA010** m Remplacement de l'appui de fenêtre existant par appui de fenêtre métallique, avec isolation thermique.
Rénovation énergétique du bâtiment à travers le remplacement de l'appui de fenêtre existant en façade, par appui de fenêtre en tôle pliée d'acier galvanisé, épaisseur 0,8 mm, développement 300 mm et 5 plis, avec larmier, fixé avec adhésif bitumineux d'application à froid pour tôles métalliques, sur panneau rigide en polystyrène extrudé, à surface rugueuse cannelée et système latéral droit à rainure et languette, de 40 mm d'épaisseur, résistance à la compression >= 300 kPa, résistance thermique 1,2 m²K/W, conductivité thermique 0,034 W/(mK), préalablement fixé avec du mortier-colle sur une couche de régularisation de mortier de ciment, industriel, avec adjuvant hydrofuge, M-5, de 4 cm d'épaisseur, en créant une pente suffisante pour l'évacuation de l'eau. Comprend la préparation de la surface support, les coupes et scellement entre les pièces et les unions du mur avec adhésif à froid spécial pour métaux.
Inclut: Démontage des éléments. Retrait et stockage du matériau démonté. Suppression de la couche de régularisation existante. Exécution de la nouvelle couche de régularisation de mortier de ciment. Implantation des pièces. Préparation, coupe et mise en place de l'isolant. Application de l'adhésif. Mise en place et fixation des pièces métalliques nivelées horizontalement et verticalement. Scellement des joints. Nettoyage des restes d'ouvrage. Chargement du matériau démonté dans le camion ou la benne.
Critère pour le métré: Longueur mesurée selon documentation graphique du Projet.
Critère pour le mémoire: On mesurera la longueur réellement exécutée selon les spécifications du Projet.

| Code | U | Désignation | Quantité | Prix | Montant |
|---|---|---|---|---|---|
| mt20vme020a | m | Appui de fenêtre en tôle pliée d'acier galvanisé, épaisseur 0,8 mm, développement 300 mm et 5 plis, avec larmier. (matériau) | 1.000 | 6.06 | 6.06 |
| mt20wwa010 | kg | Adhésif résine époxy. (matériau) | 0.360 | 5.83 | 2.10 |
| mt20wwa021 | m | Scellé avec adhésif à froid spécial pour métaux. (matériau) | 2.800 | 1.20 | 3.36 |
| mt16pxa010eaq | m² | Panneau rigide en polystyrène extrudé, selon NF EN 13164, à surface rugueuse cannelée et système latéral droit à rainure et languette, de 40 mm d'épaisseur, résistance à la compression >= 300 kPa, résistance thermique 1,2 m²K/W, conductivité thermique 0,034 W/(mK), Euroclasse E de réaction au feu selon NF EN 13501-1, avec code de désignation XPS-EN 13164-T2-CS(10/Y)300-DS(70,90)-DLT(2)5-WL(T)0,7-WD(V)3-FTCD1. (matériau) | 0.300 | 9.03 | 2.71 |
| mt16aaa010 | kg | Mortier adhésif pour fixation des matériaux isolants. (matériau) | 2.700 | 0.19 | 0.51 |
| mt08aaa010a | m³ | Eau. (matériau) | 0.006 | 1.50 | 0.01 |
| mt09mif010ia | t | Mortier industriel pour maçonnerie, de ciment, couleur grise, avec adjuvant hydrofuge, catégorie M-5 (résistance à la compression 5 N/mm²), fourni en sacs, selon NF EN 998-2. (matériau) | 0.011 | 57.48 | 0.63 |
| mo054 | h | Compagnon professionnel III/CP2 poseur d'isolants rigides ou flexibles. (main-d'œuvre) | 0.109 | 31.65 | 3.45 |
| mo101 | h | Ouvrier professionnel II/OP poseur d'isolants rigides ou flexibles. (main-d'œuvre) | 0.109 | 27.27 | 2.97 |
| mo020 | h | Compagnon professionnel III/CP2 construction. (main-d'œuvre) | 0.393 | 30.66 | 12.05 |
| mo113 | h | Ouvrier d'exécution I/OE1 construction. (main-d'œuvre) | 0.803 | 25.69 | 20.63 |
| % | % | Frais de chantier des unités d'ouvrage | 2 % | 54.48 | 1.09 |
|  |  | Coûts directs |  |  | 55.57 |
