# Isolation thermique d'un coffre de volet roulant

- Propriété du fichier: CYPE INGENIEROS, S.A.
- Format: FIEBDC-3/2002
- Devise: EUR
- Coûts indirects: 3.00 %
- Frais généraux: 13.00 %
- Bénéfice: 6.00 %
- TVA: 20.00 %

## R Rénovation énergétique

### RP Ponts thermiques

#### RPC Coffres de volets roulants

**RPC010** U Isolation thermique d'un coffre de volet roulant.
Rénovation énergétique d'une façade par incorporation d'une isolation thermique dans un coffre traditionnel de volet roulant, de 110 cm de longueur, constituée de panneau flexible multicouche, de 1000x500x30 mm, composé d'une couche en polystyrène expansé de haute densité, conductivité thermique 0,035 W/(mK), une couche de diffusion et une troisième couche en polystyrène expansé avec particules de graphite, de conductivité thermique 0,031 W/(mK). Mise en place par l'intérieur de la face supérieure du coffre et par l'intérieur du couvercle amovible, avec panneau flexible. Comprend la mousse de polyuréthane pour sceller la zone de liaison entre le périmètre du panneau et les faces intérieures du coffre, ainsi que les joints entre les panneaux.
Inclut: Préparation de la zone à isoler. Découpes de l'isolant. Mise en place de l'isolant dans le coffre. Scellement des liaisons et des joints. Nettoyage final.
Critère pour le métré: Nombre d'unités prévues, selon documentation graphique du Projet.
Critère pour le mémoire: On mesurera le nombre d'unités réellement exécutées selon les spécifications du Projet.

| Code | U | Désignation | Quantité | Prix | Montant |
|---|---|---|---|---|---|
| mt16ppt030a | U | Panneau flexible multicouche, de 1000x500x30 mm, composé d'une couche en polystyrène expansé de haute densité, conductivité thermique 0,035 W/(mK), une couche de diffusion et une troisième couche en polystyrène expansé avec particules de graphite, de conductivité thermique 0,031 W/(mK). (matériau) | 1.100 | 15.25 | 16.78 |
| mt13blw110a | U | Aérosol de 750 cm³ de mousse de polyuréthane, de 22,5 kg/m³ de densité, 140% d'expansion, 18 N/cm² de résistance à la traction et 20 N/cm² de résistance à la flexion, conductivité thermique 0,04 W/(mK), stable de -40°C à 100°C; à appliquer au pistolet; selon NF EN 13165. (matériau) | 0.320 | 7.20 | 2.30 |
| mo054 | h | Compagnon professionnel III/CP2 poseur d'isolants rigides ou flexibles. (main-d'œuvre) | 0.361 | 31.65 | 11.43 |
| mo101 | h | Ouvrier professionnel II/OP poseur d'isolants rigides ou flexibles. (main-d'œuvre) | 0.180 | 27.27 | 4.91 |
| % | % | Frais de chantier des unités d'ouvrage | 2 % | 35.42 | 0.71 |
|  |  | Coûts directs |  |  | 36.13 |
