# Bidet suspendu, en porcelaine sanitaire

- Propriété du fichier: CYPE INGENIEROS, S.A.
- Format: FIEBDC-3/2002
- Devise: EUR
- Coûts indirects: 3.00 %
- Frais généraux: 13.00 %
- Bénéfice: 6.00 %
- TVA: 20.00 %

## T Équipements techniques

### TB Équipements sanitaires

#### TBI Bidets

**TBI040** U Bidet suspendu, en porcelaine sanitaire.
Bidet suspendu en porcelaine sanitaire, gamme basique, couleur, sans abattant, et évacuation, finition chromée avec siphon bouteille. Comprend les éléments de fixation et le silicone pour le scellement des joints.
Critère d'évaluation économique: Le prix ne comprend pas la robinetterie.
Inclut: Implantation. Mise en place et fixation de l'appareil. Montage de la bonde. Connexion au réseau d'évacuation. Contrôle de son bon fonctionnement. Scellement des joints.
Critère pour le métré: Nombre d'unités prévues, selon documentation graphique du Projet.
Critère pour le mémoire: On mesurera le nombre d'unités réellement mises en place selon les spécifications du Projet.

| Code | U | Désignation | Quantité | Prix | Montant |
|---|---|---|---|---|---|
| mt30bps020c | U | Bidet suspendu en porcelaine sanitaire, gamme basique, couleur, sans abattant, avec jeu de fixation. (matériau) | 1.000 | 226.57 | 226.57 |
| mt30sif010b | U | Siphon bouteille extensible, pour bidet, finition chromée, avec vanne d'écoulement. (matériau) | 1.000 | 46.07 | 46.07 |
| mt30www005 | U | Cartouche de 300 ml de silicone acide monocomposant, fongicide, pour le scellement des joints en milieux humides. (matériau) | 0.012 | 7.50 | 0.09 |
| op00ato010 |  | Tournevis. | 1.000 | 0.00 | 0.00 |
| op00mar010 |  | Marteau. | 1.000 | 0.00 | 0.00 |
| op00tal010 |  | Perceuse. | 1.000 | 0.00 | 0.00 |
| mo008 | h | Compagnon professionnel III/CP2 plombier. (main-d'œuvre) | 1.132 | 30.20 | 34.19 |
| % | % | Frais de chantier des unités d'ouvrage | 2 % | 306.92 | 6.14 |
|  |  | Coûts directs |  |  | 313.06 |
